# Reparação estrutural de muro de alvenaria de pedra através da aplicação com colher

- Propriedade do ficheiro: CYPE INGENIEROS, S.A.
- Formato: FIEBDC-3/2002
- Moeda: EUR
- Custos indirectos: 3.00 %
- IVA: 23.00 %

## E Estruturas

### EC Cantarias

#### ECY Reparações

**ECY030** m² Reparação estrutural de muro de alvenaria de pedra através da aplicação com colher, em camadas sucessivas, de 20 mm de espessura total de argamassa de alvenaria, Morcem Cal Muro "GRUPO PUMA", acabamento afagado.
Reparação estrutural de muro de alvenaria de pedra através da aplicação com colher, em camadas sucessivas, de 20 mm de espessura total de argamassa de alvenaria, Morcem Cal Muro "GRUPO PUMA". Incluindo p/p de limpeza, saturação do suporte com água a baixa pressão e eliminação da água restante com ar comprimido, pré-mistura dos componentes, aplicação com colher de uma primeira camada fina (2 a 3 mm de espessura) e aplicação posterior das camadas sucessivas, de 10 a 15 mm de espessura cada uma, colocando um reforço de malha de fibra de vidro anti-álcalis no centro da espessura total da argamassa, alisamento da superfície e afagamento final com esponja.
Inclui: Limpeza prévia da superfície. Saturação do suporte com água. Eliminação da água restante. Preparação da mistura. Aplicação com colher de uma camada fina de argamassa. Aplicação com colher das camadas sucessivas de argamassa. Colocação da rede. Alisamento e afagamento final da superfície.
Critério de medição de projecto: Superfície medida segundo documentação gráfica de Projecto.
Critério de medição de obra: Medir-se-á a superfície realmente executada segundo especificações de Projecto.

| Código | Un | Descrição | Rendimento | Preço | Importância |
|---|---|---|---|---|---|
| mt09var030a | m² | Malha de fibra de vidro tecida, com impregnação de PVC, de 10x10 mm, anti-álcalis, de 115 a 125 g/m² e 500 µ de espessura, para armar rebocos tradicionais, emboços e argamassas. (material) | 1.100 | 1.55 | 1.71 |
| mt09rep005b | kg | Argamassa de alvenaria, Morcem Cal Muro "GRUPO PUMA", composta por cal hidráulica natural NHL 3,5, pozolanas, inertes seleccionados e outros aditivos; para utilização em elementos localizados no interior y en el exterior del edificio, sujeitos a requisitos estruturais segundo EN 998-2. (material) | 40.000 | 0.44 | 17.60 |
| mo020 | h | Oficial de 1ª construção. (mão de obra) | 0.266 | 16.85 | 4.48 |
| mo113 | h | Operário não qualificado construção. (mão de obra) | 0.266 | 15.82 | 4.21 |
| % | % | Custos directos complementares | 2 % | 28.00 | 0.56 |
|  |  | Custos directos |  |  | 28.56 |
