# Enchimento e reparação de juntas com argamassa de cal em muros de alvenaria de pedra

- Propriedade do ficheiro: CYPE Ingenieros S.A.
- Formato: FIEBDC-3/2016
- Programa: Gerador de preços para construção civil. CYPE Ingenieros, S.A.
- Data: 22/10/2024
- Moeda: EUR
- Custos indirectos: 3 %
- IVA: 23 %

## E Estruturas

### EC Cantarias

#### ECY Reparações

**ECY010** m² Enchimento e reparação de juntas com argamassa de cal em muros de alvenaria de pedra.
Aplicação manual através de colher de argamassa de cal, de elevada resistência mecânica e permeabilidade ao vapor de água, para enchimento e reparação de juntas em muro de alvenaria de pedra, em reabilitações estruturais, uma vez que o suporte esteja saneado e livre de restos de trabalhos anteriores.
Inclui: Saneamento e limpeza prévia da superfície. Saturação do suporte com água a baixa pressão. Eliminação da água restante com ar-comprimido. Aplicação da argamassa. Limpeza final do elemento.
Critério de medição de projecto: Superfície medida segundo documentação gráfica de Projecto.
Critério de medição de obra: Medir-se-á a superfície realmente executada segundo especificações de Projecto.

| Código | Un | Descrição | Rendimento | Preço | Importância |
|---|---|---|---|---|---|
| mt08aaa010a | m³ | Água. (material) | 0.02 | 1.5 | 0.030 |
| mt09mck010c | kg | Argamassa de cal, composta por cal hidráulica natural, tipo NHL 3,5, pozolanas, areias de sílica e de mármore branco e pó de mármore, resistência à compressão 5 N/mm², com muito baixo conteúdo de compostos orgânicos voláteis (COV); para utilização em elementos localizados no interior y en el exterior del edificio, sujeitos a requisitos estruturais, M-5 segundo EN 998-2. (material) | 15 | 0.56 | 8.400 |
| mo020 | h | Oficial de 1ª construção. (mão de obra) | 0.246 | 22.68 | 5.579 |
| mo113 | h | Operário não qualificado construção. (mão de obra) | 0.246 | 21.45 | 5.277 |
| % | % | Custos directos complementares | 2 % | 19.286 | 0.386 |
|  |  | Custos directos |  |  | 19.672 |

Resíduos:
- colocação: mt09mck010c; factor de resíduo 0.018762

## Recursos

**mt08aaa010a** m³ Água
Dados técnicos: Custo energético 60.000 MJ; Emissão de CO2 30.000 kg

**mt09mck010c** kg Argamassa de cal
Dados técnicos: Custo energético 4.265 MJ; Emissão de CO2 0.258 kg; Código LER 17 01 01; Massa do elemento 1 kg; Volume 0.000667 m3
Resíduos:
- embalagem: re150101 Embalagens de papel e cartão. (componente de resíduo); rendimento 0.009 kg; Código LER 15 01 01; Massa do elemento 1 kg; Volume 0.001333 m3
