# Selagem exterior de junta perimetral de 15 mm de largura

- Propriedade do ficheiro: CYPE INGENIEROS, S.A.
- Formato: FIEBDC-3/2002
- Moeda: EUR
- Custos indirectos: 3.00 %
- IVA: 23.00 %

## N Isolamentos e impermeabilizações

### NI Impermeabilizações

#### NIJ Juntas

**NIJ130** Ud Selagem exterior de junta perimetral de 15 mm de largura, entre negativo de PVC de 90 mm de diâmetro e conduta de instalações colocada no seu interior, com produtos "GRUPO PUMA": pasta vedante monocomponente de poliuretano, Pumalastic-Pu "GRUPO "PUMA", dureza Shore A 25 e alongamento em ruptura > 250%, aplicada com pistola sobre fundo de junta de 20 mm de diâmetro.
Selagem exterior de junta perimetral de 15 mm de largura, entre negativo de PVC de 90 mm de diâmetro e conduta de instalações colocada no seu interior, com pasta vedante monocomponente de poliuretano, Pumalastic-Pu "GRUPO PUMA", dureza Shore A 25 e alongamento em ruptura > 250%, aplicada com pistola sobre fundo de junta de 20 mm de diâmetro, colocado a uma profundidade de pelo menos 2 cm do bordo exterior do negativo que terá sido fixado previamente, com argamassa de cimento hidrófuga, no interior de uma abertura executada na parede de fachada até 40 cm de espessura e posterior injecção de espuma de poliuretano pelo interior contra o fundo da junta.
Inclui: Marcação. Perfuração da parede. Fixação do negativo. Colocação da conduta no interior do negativo. Enchimento do fundo de junta. Injecção da espuma de poliuretano. Aplicação da massa. Remates do revestimento exterior da parede no encontro com o negativo.
Critério de medição de projecto: Número de unidades previstas, segundo documentação gráfica de Projecto.
Critério de medição de obra: Medir-se-á o número de unidades realmente executadas segundo especificações de Projecto.

| Código | Un | Descrição | Rendimento | Preço | Importância |
|---|---|---|---|---|---|
| mt15sja030bb | m | Fundo de juntas para vedação em cordões de polietileno expandido, de 20 mm de diâmetro, para limitar a profundidade da junta de dilatação. (material) | 0.283 | 0.19 | 0.05 |
| mt15igp100a | Ud | Cartucho de pasta monocomponente à base de poliuretano, Pumalastic-Pu "GRUPO PUMA", de 310 cm³, com dureza Shore A aproximada de 25, segundo EN ISO 868 e alongamento a rotura >= 250%, segundo EN ISO 8339. (material) | 0.141 | 5.60 | 0.79 |
| mt36tvg010ea | m | Tubo de PVC, de 90 mm de diâmetro e 1,2 mm de espessura. (material) | 0.500 | 1.95 | 0.98 |
| mt08aaa010a | m³ | Água. (material) | 0.006 | 1.50 | 0.01 |
| mt09mif010ka | t | Argamassa industrial para alvenaria, de cimento, cor cinzento, com aditivo hidrófugo, categoria M-10 (resistência à compressão 10 N/mm²), fornecida em sacos, segundo EN 998-2. (material) | 0.006 | 38.05 | 0.23 |
| mt13blw110b | Ud | Aerossol de 750 cm³ de espuma de poliuretano, de 22,5 kg/m³ de densidade, 140% de expansão, 18 N/cm² de resistência à tracção e 20 N/cm² de resistência à flexão, condutibilidade térmica 0,04 W/(m°C), estável de -40°C a 100°C; para aplicar com cânula; segundo EN 13165. (material) | 0.320 | 7.20 | 2.30 |
| mo020 | h | Oficial de 1ª construção. (mão de obra) | 0.101 | 17.19 | 1.74 |
| mo112 | h | Operário especializado construção. (mão de obra) | 0.101 | 16.62 | 1.68 |
| % | % | Custos directos complementares | 2 % | 7.78 | 0.16 |
|  |  | Custos directos |  |  | 7.94 |
