# Revestimento decorativo de fachadas com tinta à base de Pliolite lisa

- Propriedade do ficheiro: CYPE INGENIEROS, S.A.
- Formato: FIEBDC-3/2002
- Moeda: EUR
- Custos indirectos: 3.00 %
- IVA: 23.00 %

## R Revestimentos

### RF Pinturas em paramentos exteriores

#### RFL Tintas à base de pliolite

**RFL010** m² Revestimento decorativo de fachadas com tinta à base de Pliolite lisa, para a realização da camada de acabamento em revestimentos contínuos bicamada; limpeza e lixagem prévia do suporte de argamassa industrial, em bom estado de conservação, demão de primário e uma demão de acabamento (rendimento: 0,275 l/m² ).
Formação em fachadas de camada de acabamento para revestimentos contínuos bicamada com tinta à base de Pliolite, cor branca, textura lisa, através da aplicação de uma demão de primário de tinta auto-limpável, baseada em resinas de Pliolite e dissolventes orgânicos como fixador de superfície, e uma demão de acabamento com tinta auto-limpável, à base de resinas de Pliolite e dissolventes orgânicos, resistente à intempérie, água da chuva, ambientes marinhos e chuva ácida, cor branca, acabamento mate, aplicada com trincha, rolo ou pistola, (rendimento: 0,275 l/m² ). Incluindo p/p de preparação e limpeza prévia do suporte de argamassa industrial, em bom estado de conservação, através de escovas ou elementos adequados e lixagem de pequenas aderências e imperfeições formação de juntas, cantos, arestas e remates nos encontros com paramentos, revestimentos ou outros elementos colocados na sua superfície.
Inclui: Preparação, limpeza e lixagem prévia do suporte. Aplicação de uma demão de primário. Aplicação de uma demão de acabamento.
Critério de medição de projecto: Superfície medida segundo documentação gráfica de Projecto, com o mesmo critério que o suporte base.
Critério de medição de obra: Medir-se-á a superfície realmente executada segundo especificações de Projecto, com o mesmo critério que o suporte base.

| Código | Un | Descrição | Rendimento | Preço | Importância |
|---|---|---|---|---|---|
| mt27pij100a | l | Tinta auto-limpável à base de resinas de Pliolite e dissolventes orgânicos, resistente à intempérie, água da chuva, ambientes marinhos e chuva ácida, cor branco, acabamento mate, aplicada com trincha, rolo ou pistola. (material) | 0.275 | 3.45 | 0.95 |
| mt27pij100c | l | Tinta auto-limpável à base de resinas de Pliolite e dissolventes orgânicos, resistente à intempérie, água da chuva, ambientes marinhos e chuva ácida, cor branco, acabamento mate, aplicada com trincha, rolo ou pistola. (material) | 0.275 | 3.45 | 0.95 |
| op00tal020 |  | Berbequim com misturador. | 1.000 | 0.00 | 0.00 |
| mo038 | h | Oficial de 1ª pintor. (mão de obra) | 0.172 | 16.85 | 2.90 |
| mo076 | h | Ajudante de pintor. (mão de obra) | 0.172 | 16.45 | 2.83 |
| % | % | Custos directos complementares | 2 % | 7.63 | 0.15 |
|  |  | Custos directos |  |  | 7.78 |
