# Revestimento térmico e acústico

- Propriedade do ficheiro: CYPE INGENIEROS, S.A.
- Formato: FIEBDC-3/2002
- Moeda: EUR
- Custos indirectos: 3.00 %
- IVA: 23.00 %

## R Revestimentos

### RK Argamassas industriais para reboco e isolamento térmico

#### RKT Argamassas para revestimentos térmicos e acústicos

**RKT010** m² Revestimento térmico e acústico, de argamassa ligeira de cal e fonólito, Morcem Perla "GRUPO PUMA", projectado, aplicado directamente, de 10 mm de espessura, sobre paramento vertical, acabamento estucado com gesso de aplicação em camada fina C6, com perfil para protecção de arestas.
Execução de revestimento térmico e acústico contínuo interior, aplicado directamente, sobre paramento vertical, formado por uma camada de argamassa ligeira de cal e fonólito, Morcem Perla "GRUPO PUMA", de 10 mm de espessura, aplicado através de projecção mecânica e acabamento estucado com gesso de aplicação em camada fina C6. Incluindo p/p de colocação de perfil para protecção de arestas de plástico e metal com perfurações, formação de cantos, guarnições de aberturas, remates com rodapé e utilização de andaimes.
Inclui: Preparação da superfície suporte que se vai revestir. Execução de mestras. Colocação de cantoneiras nas esquinas e saliências. Preparação da argamassa na máquina misturadora. Projecção mecânica da argamassa. Aplicação de régua de alumínio. Passagem de lâmina de aço. Aplicação de estuque.
Critério de medição de projecto: Superfície medida desde o pavimento até ao tecto, segundo documentação gráfica de Projecto, sem deduzir aberturas menores que 4 m² e descontando, nas aberturas de superfície maior de 4 m², o excesso sobre os 4 m². Não foram objecto de desconto os paramentos verticais que têm armários encastrados, seja qual for a sua dimensão.
Critério de medição de obra: Medir-se-á, a superfície realmente executada segundo especificações de Projecto, considerando como altura a distância entre o pavimento e o tecto, sem deduzir aberturas menores que 4 m² e descontando, nas aberturas de superfície maior de 4 m², o excesso sobre os 4 m². Os paramentos que tenham armários encastrados não serão objecto de desconto seja qual for a sua dimensão.

| Código | Un | Descrição | Rendimento | Preço | Importância |
|---|---|---|---|---|---|
| mt09mcp270a | kg | Argamassa de reboco, isolante térmico e acústico, Morcem Perla "GRUPO PUMA", composta de cal, fonólito expandido e aditivos. (material) | 16.000 | 0.48 | 7.68 |
| mt09pye010a | m³ | Pasta de gesso para aplicação em camada fina C6, segundo EN 13279-1. (material) | 0.003 | 88.58 | 0.27 |
| mt28vye010 | m | Cantoneiras de plástico e metal, estáveis à acção dos sulfatos. (material) | 0.215 | 0.35 | 0.08 |
| mq06pym010 | h | Misturadora-bombeadora para argamassas e gessos projectados, de 3 m³/h. (equipamento) | 0.100 | 7.95 | 0.80 |
| op00tal020 |  | Berbequim com misturador. | 1.000 | 0.00 | 0.00 |
| mo033 | h | Oficial de 1ª gesseiro. (mão de obra) | 0.258 | 16.85 | 4.35 |
| mo071 | h | Ajudante de gesseiro. (mão de obra) | 0.152 | 16.45 | 2.50 |
| % | % | Custos directos complementares | 2 % | 15.68 | 0.31 |
|  |  | Custos directos |  |  | 15.99 |
