# Ladrilhamento com grés esmaltado 20x20 cm

- Propriedade do ficheiro: CYPE INGENIEROS, S.A.
- Formato: FIEBDC-3/2002
- Moeda: EUR
- Custos indirectos: 3.00 %
- IVA: 23.00 %

**RAG015** m² Ladrilhamento com grés esmaltado 20x20 cm, 8 €/m², capacidade de absorção de água E<3% grupo BIb, resistência ao deslizamento até 15, colocado sobre uma superfície suporte de argamassa de cimento ou betão, em paramentos exteriores, assente com cimento cola de presa normal, C1 T, segundo NP EN 12004, com deslizamento reduzido Pegoland Plus "GRUPO PUMA", sem junta (separação entre 1,5 e 3 mm); cantoneiras de PVC.
Ladrilhamento com grés esmaltado 20x20 cm, 8 €/m², capacidade de absorção de água E<3% grupo BIb, segundo NP EN 14411, com resistência ao deslizamento até 15 segundo ENV 12633, colocado sobre uma superfície suporte de argamassa de cimento ou betão, em paramentos exteriores, assente com cimento cola de presa normal, C1 T, segundo NP EN 12004, com deslizamento reduzido Pegoland Plus "GRUPO PUMA", e enchimento de juntas com argamassa de juntas cimentosa Morcem Lechada "GRUPO PUMA" tipo L, cor Blanco, para juntas de até 3 mm. Inclusive preparação da superfície suporte de argamassa de cimento ou betão; marcação, cortes, cantoneiras de PVC, e juntas; acabamento e limpeza final.
Inclui: Preparação da superfície suporte. Marcação de níveis e disposição de ladrilhos. Colocação de mestras ou réguas. Preparação e aplicação do adesivo. Formação de juntas de movimento. Colocação dos ladrilhos. Execução de esquinas e cantos. Enchimento de juntas dos ladrilhos. Acabamento e limpeza final.
Critério de medição de projecto: Superfície medida segundo documentação gráfica de Projecto, descontando as aberturas de superfície maior de 3 m². Não foi incrementada a medição por perdas, uma vez que na composição se considerou 5% a mais.
Critério de medição de obra: Medir-se-á a superfície realmente executada segundo especificações de Projecto, descontando as aberturas de superfície maior de 3 m².

| Código | Un | Descrição | Rendimento | Preço | Importância |
|---|---|---|---|---|---|
| mt09mcp010wa | kg | Cimento cola de presa normal, C1 T, segundo NP EN 12004, com deslizamento reduzido, Pegoland Plus, "GRUPO PUMA", cor cinzento, para a colocação em camada fina do peças cerâmicas com um grau de absorção médio-alto em revestimentos interiores, pavimentos interiores e exteriores e socos, à base de cimento de alta resistência, inertes seleccionados, aditivos e resinas sintéticas. (material) | 4.000 | 0.26 | 1.04 |
| mt19awa010 | m | Cantoneira de PVC em esquinas de ladrilho. (material) | 0.500 | 1.32 | 0.66 |
| mt19abe010c800 | m² | Ladrilho cerâmico de grés esmaltado, 20x20 cm, 8,00€/m², capacidade de absorção de água E<3%, grupo BIb, segundo NP EN 14411, resistência ao deslizamento até 15 segundo ENV 12633. (material) | 1.050 | 8.00 | 8.40 |
| mt09mcp020qa | kg | Argamassa de juntas cimentosa Morcem Lechada "GRUPO PUMA", tipo L, cor Blanco, para juntas de até 3 mm, à base de cimento branco de alta resistência e aditivos especiais, para enchimento de juntas de peças cerâmicas com um grau de absorção médio-alto. (material) | 0.113 | 1.67 | 0.19 |
| mo024 | h | Oficial de 1ª ladrilhador (azulejador). (mão de obra) | 0.540 | 18.85 | 10.18 |
| mo062 | h | Ajudante de ladrilhador (azulejador). (mão de obra) | 0.270 | 18.40 | 4.97 |
| % | % | Custos directos complementares | 2 % | 25.44 | 0.51 |
|  |  | Custos directos |  |  | 25.95 |
