# Revestimento de paramentos exteriores com argamassa industrial Morcemsec Active Proyectable "GRUPO PUMA"

- Propriedade do ficheiro: CYPE INGENIEROS, S.A.
- Formato: FIEBDC-3/2002
- Moeda: EUR
- Custos indirectos: 3.00 %
- IVA: 23.00 %

**RQO030** m² Revestimento de paramentos exteriores com argamassa industrial Morcemsec Active Proyectable "GRUPO PUMA", tipo CR CSIV W2, segundo EN 998-1, cor branca, à base de cimento TX, fotocatalítico, descontaminante e auto-limpável, i.active "FYM ITALCEMENTI GROUP", espessura 15 mm, aplicado mecanicamente, armada e reforçada com malha anti-álcalis nas alterações dos materiais e nas testas de laje.
Formação em fachadas de revestimento contínuo de 15 mm de espessura, impermeável à água da chuva, com argamassa industrial Morcemsec Active Proyectable "GRUPO PUMA", tipo CR CSIV W2, segundo EN 998-1, cor branca, composta por cimento TX, fotocatalítico, descontaminante e auto-limpável, i.active "FYM ITALCEMENTI GROUP", pó de mármore e aditivos orgânicos e inorgânicos. Aplicado mecanicamente sobre uma superfície de tijolo cerâmico, tijolo ou bloco de betão ou bloco de termoargila. Inclusive p/p de preparação da superfície suporte, colocação de malha de fibra de vidro anti-álcalis para reforço de encontros entre materiais diferentes e nas testas de laje, num 20% da superfície do paramento, formação de juntas, cantos, mestras, arestas, reentrâncias, ombreiras e lintéis, remates nos encontros com paramentos, revestimentos ou outros elementos assentes na sua superfície.
Inclui: Preparação da superfície suporte. Disposição dos panos de trabalho. Arestado e realização de juntas. Preparação da argamassa monomassa. Aplicação de argamassa monomassa. Nivelamento do revestimento. Acabamento superficial. Correcção de falhas e limpeza final.
Critério de medição de projecto: Superfície medida segundo documentação gráfica de Projecto, descontando as aberturas de superfície maior de 3 m² e incluindo o desenvolvimento dos ressaltos.
Critério de medição de obra: Medir-se-á a superfície realmente executada segundo especificações de Projecto, descontando as aberturas de superfície maior de 3 m² e incluindo o desenvolvimento dos ressaltos.

| Código | Un | Descrição | Rendimento | Preço | Importância |
|---|---|---|---|---|---|
| mt28mop211d | kg | Argamassa industrial Morcemsec Active Proyectable "GRUPO PUMA", tipo CR CSIV W2, segundo EN 998-1, cor branca, composta por cimento TX, fotocatalítico, descontaminante e auto-limpável, i.active "FYM ITALCEMENTI GROUP", pó de mármore e aditivos orgânicos e inorgânicos. (material) | 24.000 | 0.92 | 22.08 |
| mt28mon040a | m² | Malha de fibra de vidro, anti-álcalis, de 10x10 mm de vão de malha, de 750 a 900 microns de espessura e de 200 a 250 g/m² de massa superficial, com 25 kp/cm² de resistência à tracção, para armar argamassas. (material) | 0.210 | 2.41 | 0.51 |
| mt28mon030 | m | Bite de PVC. (material) | 0.750 | 0.35 | 0.26 |
| mt28mon050 | m | Perfil de PVC rígido para formação de arestas em revestimentos de argamassa monomassa. (material) | 1.250 | 0.37 | 0.46 |
| mq06pym010 | h | Misturadora-bombeadora para argamassas e gessos projectados, de 3 m³/h. (equipamento) | 0.231 | 7.95 | 1.84 |
| mo039 | h | Oficial de 1ª rebocador. (mão de obra) | 0.090 | 16.85 | 1.52 |
| mo111 | h | Operário especializado rebocador. (mão de obra) | 0.110 | 16.65 | 1.83 |
| % | % | Custos directos complementares | 4 % | 28.50 | 1.14 |
|  |  | Custos directos |  |  | 29.64 |
