# Revestimento de paramentos exteriores de betão com argamassa industrial para estuque em camada fina

- Propriedade do ficheiro: CYPE INGENIEROS, S.A.
- Formato: FIEBDC-3/2002
- Moeda: EUR
- Custos indirectos: 3.00 %
- IVA: 23.00 %

**RQO031** m² Revestimento de paramentos exteriores de betão com argamassa industrial para estuque em camada fina, Morcemsec Active Capa Fina "GRUPO PUMA", tipo CR CSIV W2, segundo EN 998-1, cor branca, acabamento liso, à base de cimento TX, fotocatalítico, descontaminante e auto-limpável, i.active "FYM ITALCEMENTI GROUP", espessura 10 mm, aplicado manualmente, armada e reforçada com malha anti-álcalis nas alterações dos materiais e nas testas de laje, aplicado sobre uma camada de ponte de aderência Implafix "GRUPO PUMA", nos lugares da sua superfície onde apresente deficiências.
Formação em fachadas de revestimento contínuo de 10 mm de espessura, impermeável à água da chuva, com argamassa industrial para estuque em camada fina, Morcemsec Active Capa Fina "GRUPO PUMA", tipo CR CSIV W2, segundo EN 998-1, cor branca, acabamento liso, composta por cimento TX, fotocatalítico, descontaminante e auto-limpável, i.active "FYM ITALCEMENTI GROUP", pó de mármore e aditivos orgânicos e inorgânicos. Aplicado manualmente sobre uma superfície de betão, aplicação prévia de uma camada de ponte de aderência Implafix "GRUPO PUMA", à base de resinas sintéticas, cargas minerais e aditivos orgânicos e inorgânicos, onde se encontrem deficiências de absorção ou porosidade (100% da superfície do paramento). Inclusive p/p de preparação da superfície suporte, colocação de malha de fibra de vidro anti-álcalis para reforço de encontros entre materiais diferentes e nas testas de laje, num 20% da superfície do paramento, formação de juntas, cantos, mestras, arestas, reentrâncias, ombreiras e lintéis e remates nos encontros com paramentos, revestimentos ou outros elementos assentes na sua superfície.
Inclui: Preparação da superfície suporte. Disposição dos panos de trabalho. Arestado e realização de juntas. Preparação da argamassa monomassa. Aplicação da argamassa de ligação entre o suporte e a argamassa monomassa. Aplicação de argamassa monomassa. Nivelamento do revestimento. Acabamento superficial. Correcção de falhas e limpeza final.
Critério de medição de projecto: Superfície medida segundo documentação gráfica de Projecto, descontando as aberturas de superfície maior de 3 m² e incluindo o desenvolvimento dos ressaltos.
Critério de medição de obra: Medir-se-á a superfície realmente executada segundo especificações de Projecto, descontando as aberturas de superfície maior de 3 m² e incluindo o desenvolvimento dos ressaltos.

| Código | Un | Descrição | Rendimento | Preço | Importância |
|---|---|---|---|---|---|
| mt28mop110a | kg | Ponte de aderência Implafix "GRUPO PUMA", para incrementar a aderência entre argamassas à base de cimento e/ou cal e suportes de betão, composto de resinas sintéticas, cargas minerais e aditivos orgânicos e inorgânicos. (material) | 0.300 | 6.28 | 1.88 |
| mt28mop211a | kg | Argamassa industrial para estuque em camada fina, Morcemsec Active Capa Fina "GRUPO PUMA", tipo CR CSIV W2, segundo EN 998-1, cor branca, acabamento liso, composta por cimento TX, fotocatalítico, descontaminante e auto-limpável, i.active "FYM ITALCEMENTI GROUP", pó de mármore e aditivos orgânicos e inorgânicos. (material) | 16.000 | 0.84 | 13.44 |
| mt28mon040a | m² | Malha de fibra de vidro, anti-álcalis, de 10x10 mm de vão de malha, de 750 a 900 microns de espessura e de 200 a 250 g/m² de massa superficial, com 25 kp/cm² de resistência à tracção, para armar argamassas. (material) | 0.210 | 2.41 | 0.51 |
| mt28mon030 | m | Bite de PVC. (material) | 0.750 | 0.35 | 0.26 |
| mt28mon050 | m | Perfil de PVC rígido para formação de arestas em revestimentos de argamassa monomassa. (material) | 1.250 | 0.37 | 0.46 |
| mo039 | h | Oficial de 1ª rebocador. (mão de obra) | 0.253 | 16.85 | 4.26 |
| mo111 | h | Operário especializado rebocador. (mão de obra) | 0.425 | 16.65 | 7.08 |
| % | % | Custos directos complementares | 4 % | 27.89 | 1.12 |
|  |  | Custos directos |  |  | 29.01 |
