# Isolamento em revestimento interior directo de placas (não incluídas neste preço) coladas sobre a sua superfície

- Propriedade do ficheiro: CYPE INGENIEROS, S.A.
- Formato: FIEBDC-3/2002
- Moeda: EUR
- Custos indirectos: 3.00 %
- IVA: 23.00 %

## N Isolamentos e impermeabilizações

### NA Isolamentos

#### NAO Revestimentos interiores

**NAO010** m² Isolamento em revestimento interior directo de placas (não incluídas neste preço) coladas sobre a sua superfície, formado por painel rígido de poliestireno extrudido de superfície lisa e bordo lateral recto, de 600x1250 mm e 30 mm de espessura, resistência à compressão >= 200 kPa, fixado mecanicamente ao suporte.
Fornecimento e colocação de isolamento entre a face interior de um pano exterior de fachada ou uma parede interior e o revestimento directo de placas (não incluído neste preço) colado sobre a superfície do isolamento, formado por painel rígido de poliestireno extrudido de superfície lisa e bordo lateral recto, de 600x1250 mm e 30 mm de espessura, resistência à compressão >= 200 kPa, resistência térmica 0,85 m²°C/W, condutibilidade térmica 0,034 W/(m°C), fixado mecanicamente ao suporte. Incluindo p/p de cortes, fixações e limpeza.
Inclui: Corte e preparação do isolamento. Colocação do isolamento sobre o paramento.
Critério de medição de projecto: Superfície medida segundo documentação gráfica de Projecto.
Critério de medição de obra: Medir-se-á a superfície realmente executada segundo especificações de Projecto.

| Código | Un | Descrição | Rendimento | Preço | Importância |
|---|---|---|---|---|---|
| mt16pki010Na | m² | Painel rígido de poliestireno extrudido segundo EN 13164, de superfície lisa e bordo lateral recto, de 600x1250 mm e 30 mm de espessura, resistência térmica 0,85 m²°C/W, condutibilidade térmica 0,034 W/(m°C), 200 kPa de resistência à compressão, factor de resistência à difusão do vapor de água 150, calor específico 1400 J/kgK, Euroclasse E de reacção ao fogo. (material) | 1.050 | 3.63 | 3.81 |
| mt16aaa020ia | Ud | Fixação mecânica para painéis isolantes de poliestireno extrudido, colocados directamente sobre a superfície suporte. (material) | 6.000 | 0.13 | 0.78 |
| mo054 | h | Oficial de 1ª montador de isolamentos. (mão de obra) | 0.109 | 17.41 | 1.90 |
| mo101 | h | Ajudante de montador de isolamentos. (mão de obra) | 0.109 | 16.45 | 1.79 |
| % | % | Custos directos complementares | 2 % | 8.28 | 0.17 |
|  |  | Custos directos |  |  | 8.45 |
