# Impermeabilização através de pasta de borracha acrílica, Pumaflex "GRUPO PUMA", cor branca, armado com feltro de fibra de vidro, Mallaflex "GRUPO PUMA"

- Propriedade do ficheiro: CYPE INGENIEROS, S.A.
- Formato: FIEBDC-3/2002
- Moeda: EUR
- Custos indirectos: 3.00 %
- IVA: 23.00 %

## N Isolamentos e impermeabilizações

### NI Impermeabilizações

#### NIR Revestimentos

**NIR010** m² Impermeabilização através de pasta de borracha acrílica, Pumaflex "GRUPO PUMA", cor branca, armado com feltro de fibra de vidro, Mallaflex "GRUPO PUMA".
Formação de revestimento elástico em qualquer elemento construtivo situado à intempérie e que não se encontre em presença constante da água, através da aplicação de uma primeira camada de 1 mm de espessura de pasta de borracha acrílica, Pumaflex "GRUPO PUMA", cor branca, sobre a qual se coloca uma armadura de feltro de fibra de vidro, Mallaflex "GRUPO PUMA", e posterior aplicação de uma segunda camada de 1 mm de espessura de pasta de borracha acrílica, Pumaflex "GRUPO PUMA", cor branca.
Inclui: Limpeza e preparação do suporte. Aplicação da primeira camada do revestimento. Colocação da armadura. Aplicação da segunda camada do revestimento.
Critério de medição de projecto: Superfície medida segundo documentação gráfica de Projecto.
Critério de medição de obra: Medir-se-á a superfície realmente executada segundo especificações de Projecto.

| Código | Un | Descrição | Rendimento | Preço | Importância |
|---|---|---|---|---|---|
| mt15igp020c | kg | Pasta de borracha acrílica, Pumaflex "GRUPO PUMA", cor branca, composta por uma dispersão aquosa de copolímeros acrílicos, cargas de elevada resistência mecânica, aditivos e pigmentos. (material) | 1.100 | 5.33 | 5.86 |
| mt15igp021a | m² | Feltro de fibra de vidro, Mallaflex "GRUPO PUMA", para impermeabilização com borracha acrílica. (material) | 1.200 | 1.69 | 2.03 |
| mo032 | h | Oficial de 1ª aplicador de produtos impermeabilizantes. (mão de obra) | 0.220 | 17.19 | 3.78 |
| mo070 | h | Ajudante de aplicador de produtos impermeabilizantes. (mão de obra) | 0.220 | 16.81 | 3.70 |
| % | % | Custos directos complementares | 2 % | 15.37 | 0.31 |
|  |  | Custos directos |  |  | 15.68 |
