# Cobertura plana acessível

- Propriedade do ficheiro: CYPE INGENIEROS, S.A.
- Formato: FIEBDC-3/2002
- Moeda: EUR
- Custos indirectos: 3.00 %
- IVA: 23.00 %

## Q Coberturas

### QA Planas

#### QAB Acessíveis não ventiladas

**QAB112** m² Cobertura plana acessível, não ventilada, com pavimento fixo, tipo invertida, pendente de 1% a 5%, para tráfego pedonal privado. FORMAÇÃO DE PENDENTES: com guias de rincões, laroz e juntas com mestras de tijolo cerâmico furado duplo e camada de argila expandida, descarregada a seco e consolidada na superfície com leitada de cimento, proporcionando uma resistência à compressão de 1 MPa e com uma condutibilidade térmica de 0,087 W/(m°C), com espessura média de 10 cm; com camada de regularização de argamassa de cimento, confeccionada em obra, dosificação 1:6 de 4 cm de espessura, acabamento afagado; CAMADA SEPARADORA SOB IMPERMEABILIZAÇÃO: geotêxtil não tecido composto por fibras de poliéster entrelaçadas, (300 g/m²); IMPERMEABILIZAÇÃO: tipo monocamada, não colada, formada por uma lâmina impermeabilizante flexível de PVC-P, (fv), de 1,2 mm de espessura, com armadura de véu de fibra de vidro, e com resistência à intempérie, fixada em sobreposição e bordos através de soldadura termoplástica; CAMADA SEPARADORA SOB ISOLAMENTO: geotêxtil não tecido composto por fibras de poliéster entrelaçadas, (300 g/m²); ISOLAMENTO TÉRMICO: painel rígido de poliestireno extrudido, de superfície lisa e bordo lateral a meia madeira, de 40 mm de espessura, resistência à compressão >= 300 kPa; CAMADA SEPARADORA SOB PROTECÇÃO: geotêxtil não tecido composto por fibras de poliéster entrelaçadas, (200 g/m²); CAMADA DE PROTECÇÃO: pavimento de ladrilhos cerâmicos de grés rústico, 20x20 cm colocados em camada fina com cimento cola de presa normal, C1, segundo NP EN 12004 Tradisol "GRUPO PUMA", sobre uma camada de regularização de argamassa de cimento, confeccionada em obra, dosificação 1:6, de 4 cm de espessura, enchimento de juntas com argamassa de juntas cimentosa Morcemcolor Extra Fina "GRUPO PUMA" tipo CG 2 W A, cor Blanco, para juntas de até 4 mm. Inclusive cruzetas de PVC.
Cobertura plana acessível, não ventilada, com pavimento fixo, tipo invertida, pendente de 1% a 5%, para tráfego pedonal privado. FORMAÇÃO DE PENDENTES: com guias de rincões, laroz e juntas com mestras de tijolo cerâmico furado duplo e camada de argila expandida, descarregada a seco e consolidada na superfície com leitada de cimento, proporcionando uma resistência à compressão de 1 MPa e com uma condutibilidade térmica de 0,087 W/(m°C), com espessura média de 10 cm; com camada de regularização de argamassa de cimento, confeccionada em obra, dosificação 1:6 de 4 cm de espessura, acabamento afagado; CAMADA SEPARADORA SOB IMPERMEABILIZAÇÃO: geotêxtil não tecido composto por fibras de poliéster entrelaçadas, (300 g/m²); IMPERMEABILIZAÇÃO: tipo monocamada, não colada, formada por uma lâmina impermeabilizante flexível de PVC-P, (fv), de 1,2 mm de espessura, com armadura de véu de fibra de vidro, e com resistência à intempérie, fixada em sobreposição e bordos através de soldadura termoplástica; CAMADA SEPARADORA SOB ISOLAMENTO: geotêxtil não tecido composto por fibras de poliéster entrelaçadas, (300 g/m²); ISOLAMENTO TÉRMICO: painel rígido de poliestireno extrudido, de superfície lisa e bordo lateral a meia madeira, de 40 mm de espessura, resistência à compressão >= 300 kPa; CAMADA SEPARADORA SOB PROTECÇÃO: geotêxtil não tecido composto por fibras de poliéster entrelaçadas, (200 g/m²); CAMADA DE PROTECÇÃO: pavimento de ladrilhos cerâmicos de grés rústico, 20x20 cm colocados em camada fina com cimento cola de presa normal, C1, segundo NP EN 12004 Tradisol "GRUPO PUMA", sobre uma camada de regularização de argamassa de cimento, confeccionada em obra, dosificação 1:6, de 4 cm de espessura, enchimento de juntas com argamassa de juntas cimentosa Morcemcolor Extra Fina "GRUPO PUMA" tipo CG 2 W A, cor Blanco, para juntas de até 4 mm. Inclusive cruzetas de PVC.
Inclui: Marcação dos pontos singulares. Marcação das pendentes e traçado de rincões, larozes e juntas. Formação de pendentes com guias de rincões, laroz e juntas com mestras de tijolo. Enchimento de juntas com poliestireno expandido. Descarga a seco da argila expandida até alcançar o nível das mestras, e consolidação com leitada de cimento. Descarga, espalhamento e nivelamento da argamassa de regularização. Colocação da camada separadora sob impermeabilização. Limpeza e preparação da superfície. Colocação de perfis de fixação aos bordos. Colocação da impermeabilização. Colocação da camada separadora sob isolamento. Revisão da superfície base na qual se realiza a fixação do isolamento de acordo com as exigências da técnica a utilizar. Corte, ajuste e colocação do isolamento. Colocação da camada separadora sob protecção. Colocação, espalhamento e nivelamento do material de fixação ou nivelação. Marcação das juntas do pavimento. Implantação do pavimento e formação de juntas e pontos singulares. Colocação dos ladrilhos com junta aberta. Vedação de juntas de pavimento e perimetrais. Enchimento de juntas do pavimento.
Critério de medição de projecto: Superfície medida em projecção horizontal, segundo documentação gráfica de Projecto, desde as faces interiores dos parapeitos ou muretes perimetrais que a limitam.
Critério de medição de obra: Medir-se-á, em projecção horizontal, a superfície realmente executada segundo especificações de Projecto, desde as faces interiores dos parapeitos ou muretes perimetrais que a limitam.
Critérios considerados na determinação do preço da unidade de obra: O preço não inclui a execução e a vedação das juntas nem a execução de remates nos encontros com paramentos e drenagens.

| Código | Un | Descrição | Rendimento | Preço | Importância |
|---|---|---|---|---|---|
| mt04lpt010c | Ud | Tijolo cerâmico furado duplo, para revestir, 30x20x9 cm, para utilização em alvenaria protegida (peça P), densidade 746 kg/m³, segundo NP EN 771-1. (material) | 3.000 | 0.17 | 0.51 |
| mt01arl030aa | m³ | Argila expandida, fornecida em sacos, segundo NP EN 13055-1. (material) | 0.100 | 135.87 | 13.59 |
| mt09lec020b | m³ | Leitada de cimento 1/3 CEM II/B-L 32,5 N. (material) | 0.010 | 105.10 | 1.05 |
| mt16pea020b | m² | Painel rígido de poliestireno expandido, segundo NP EN 13163, bordo lateral recto, de 20 mm de espessura, resistência térmica 0,55 m²°C/W, condutibilidade térmica 0,036 W/(m°C), para junta de dilatação. (material) | 0.010 | 1.34 | 0.01 |
| mt08aaa010a | m³ | Água. (material) | 0.016 | 1.50 | 0.02 |
| mt01arg005a | t | Areia de pedreira, para argamassa preparada em obra. (material) | 0.130 | 18.00 | 2.34 |
| mt08cem011a | kg | Cimento Portland CEM II/B-L 32,5 R, cor cinzento, em sacos, segundo NP EN 197-1. (material) | 20.000 | 0.10 | 2.00 |
| mt14gsa020dg | m² | Geotêxtil não tecido composto por fibras de poliéster entrelaçadas, com uma resistência à tracção longitudinal de 3,45 kN/m, uma resistência à tracção transversal de 3,45 kN/m, uma abertura de cone ao ensaio de perfuração dinâmica segundo NP EN ISO 13433 inferior a 15 mm, resistência CBR ao punçoamento 0,8 kN e uma massa superficial de 300 g/m², segundo EN 13252. (material) | 2.100 | 1.20 | 2.52 |
| mt15dac010c | m² | Lâmina impermeabilizante flexível de PVC-P, (fv), de 1,2 mm de espessura, com armadura de véu de fibra de vidro, e com resistência à intempérie, segundo EN 13956. (material) | 1.050 | 6.55 | 6.88 |
| mt15dan020b | m | Perfil colaminado de chapa de aço e PVC-P, para remate de impermeabilização nos extremos das lâminas de PVC-P e nos encontros com elementos verticais. (material) | 0.400 | 2.25 | 0.90 |
| mt16pxa010aa | m² | Painel rígido de poliestireno extrudido, segundo EN 13164, de superfície lisa e bordo lateral a meia madeira, de 40 mm de espessura, resistência à compressão >= 300 kPa, resistência térmica 1,2 m²°C/W, condutibilidade térmica 0,033 W/(m°C), Euroclasse E de reacção ao fogo segundo NP EN 13501-1, com código de designação XPS-EN 13164-T1-CS(10/Y)300-DS(70,90)-DLT(2)5-CC(2/1,5/50)125-WL(T)0,7-WD(V)3-FTCD1. (material) | 1.050 | 3.51 | 3.69 |
| mt14gsa020ce | m² | Geotêxtil não tecido composto por fibras de poliéster entrelaçadas, com uma resistência à tracção longitudinal de 1,63 kN/m, uma resistência à tracção transversal de 2,08 kN/m, uma abertura de cone ao ensaio de perfuração dinâmica segundo NP EN ISO 13433 inferior a 27 mm, resistência CBR ao punçoamento 0,4 kN e uma massa superficial de 200 g/m², segundo EN 13252. (material) | 1.050 | 0.70 | 0.74 |
| mt09mcp010wb | kg | Cimento cola de presa normal, C1, segundo NP EN 12004, Tradisol, "GRUPO PUMA", cor branco, para a colocação em camada fina do todo o tipo de peças cerâmicas, pedras naturais e marmorite em pavimentos interiores e exteriores, à base de cimento de alta resistência, inertes seleccionados, aditivos e resinas sintéticas. (material) | 6.000 | 0.66 | 3.96 |
| mt18bcr010he800 | m² | Ladrilho cerâmico de grés rústico, 20x20 cm, 8,00€/m², capacidade de absorção de água 3%<=E<6%, grupo AII, segundo NP EN 14411, resistência ao deslizamento maior que 45 segundo ENV 12633. (material) | 1.050 | 8.00 | 8.40 |
| mt18acc050b | Ud | Cruzetas de PVC para separação entre 3 e 15 mm. (material) | 14.000 | 0.03 | 0.42 |
| mt18rcr010a300 | m | Rodapé cerâmico de grés rústico, de 7 cm de largura, 3,00€/m. (material) | 0.400 | 3.00 | 1.20 |
| mt09mcp020sa | kg | Argamassa de juntas cimentosa Morcemcolor Extra Fina "GRUPO PUMA", tipo CG2 W A, segundo EN 13888, cor Blanco, para juntas de até 4 mm, à base de cimento de alta resistência, inertes seleccionados, aditivos especiais e pigmentos, para enchimento de juntas de peças cerâmicas de baixa porosidade. (material) | 0.050 | 2.00 | 0.10 |
| mq06hor010 | h | Betoneira. (equipamento) | 0.065 | 1.68 | 0.11 |
| op00pis010 |  | Pistola de ar quente para soldadura de materiais termoplásticos. | 1.000 | 0.00 | 0.00 |
| mo020 | h | Oficial de 1ª construção. (mão de obra) | 0.098 | 19.19 | 1.88 |
| mo113 | h | Operário não qualificado construção. (mão de obra) | 0.799 | 18.15 | 14.50 |
| mo029 | h | Oficial de 1ª aplicador de lâminas impermeabilizantes. (mão de obra) | 0.197 | 19.19 | 3.78 |
| mo067 | h | Ajudante de aplicador de lâminas impermeabilizantes. (mão de obra) | 0.197 | 18.74 | 3.69 |
| mo054 | h | Oficial de 1ª montador de isolamentos. (mão de obra) | 0.055 | 19.73 | 1.09 |
| mo101 | h | Ajudante de montador de isolamentos. (mão de obra) | 0.055 | 18.74 | 1.03 |
| mo023 | h | Oficial de 1ª ladrilhador. (mão de obra) | 0.438 | 19.19 | 8.41 |
| mo061 | h | Ajudante de ladrilhador. (mão de obra) | 0.219 | 18.74 | 4.10 |
| % | % | Custos directos complementares | 2 % | 86.92 | 1.74 |
|  |  | Custos directos |  |  | 88.66 |
