# Encontro de cobertura plana não acessível

- Propriedade do ficheiro: CYPE INGENIEROS, S.A.
- Formato: FIEBDC-3/2002
- Moeda: EUR
- Custos indirectos: 3.00 %
- IVA: 23.00 %

## Q Coberturas

### QA Planas

#### QAF Pontos singulares

**QAF040** Ud Encontro de cobertura plana não acessível, não ventilada, Deck, tipo convencional com clarabóia. Impermeabilização com banda de reforço de 50 cm de largura, realizada a partir de membrana de betume modificado com plastómero APP, LBM(APP)-40-FP, Imperpuma Plus PY-4 "GRUPO PUMA", massa nominal 4 kg/m², com armadura de feltro de poliéster de 135 g/m², acabada com filme plástico termofusível em ambas as faces, totalmente aderida ao suporte com maçarico, prévia aplicação de primário com emulsão asfáltica de base aquosa, Lista Al Uso "GRUPO PUMA". Remate com banda de acabamento de 50 cm de desenvolvimento com membrana de betume modificado com plastómero APP, LBM(APP)-50/G-FP, Imperpuma Plus Parking "GRUPO PUMA", massa nominal 5 kg/m², com armadura de feltro de poliéster de 160 g/m², de superfície auto-protegida (protecção com grânulos de ardósia de cor cinzento na face exterior e um filme plástico termofusível na face interior). Inclusive perfis auxiliares.
Encontro de cobertura plana não acessível, não ventilada, Deck, tipo convencional com clarabóia. Impermeabilização com banda de reforço de 50 cm de largura, realizada a partir de membrana de betume modificado com plastómero APP, LBM(APP)-40-FP, Imperpuma Plus PY-4 "GRUPO PUMA", massa nominal 4 kg/m², com armadura de feltro de poliéster de 135 g/m², acabada com filme plástico termofusível em ambas as faces, totalmente aderida ao suporte com maçarico, prévia aplicação de primário com emulsão asfáltica de base aquosa, Lista Al Uso "GRUPO PUMA". Remate com banda de acabamento de 50 cm de desenvolvimento com membrana de betume modificado com plastómero APP, LBM(APP)-50/G-FP, Imperpuma Plus Parking "GRUPO PUMA", massa nominal 5 kg/m², com armadura de feltro de poliéster de 160 g/m², de superfície auto-protegida (protecção com grânulos de ardósia de cor cinzento na face exterior e um filme plástico termofusível na face interior). Inclusive perfis auxiliares.
Inclui: Limpeza e preparação da superfície. Colocação dos perfis auxiliares. Aplicação da emulsão asfáltica. Colocação da banda de reforço. Colocação da banda de acabamento.
Critério de medição de projecto: Número de unidades previstas, segundo documentação gráfica de Projecto.
Critério de medição de obra: Medir-se-á o número de unidades realmente executadas segundo especificações de Projecto.

| Código | Un | Descrição | Rendimento | Preço | Importância |
|---|---|---|---|---|---|
| mt14pap100a | kg | Emulsão asfáltica de base aquosa, Lista Al Uso "GRUPO PUMA". (material) | 0.300 | 2.16 | 0.65 |
| mt14pap040b | m² | Membrana de betume modificado com plastómero APP, LBM(APP)-40-FP, Imperpuma Plus PY-4 "GRUPO PUMA", massa nominal 4 kg/m², com armadura de feltro de poliéster de 135 g/m², de superfície não protegida acabada com filme plástico termofusível em ambas as faces. Segundo EN 13707. (material) | 1.050 | 5.11 | 5.37 |
| mt14pap050d | m² | Membrana de betume modificado com plastómero APP, LBM(APP)-50/G-FP, Imperpuma Plus Parking "GRUPO PUMA", massa nominal 5 kg/m², com armadura de feltro de poliéster de 160 g/m², de superfície auto-protegida (protecção com grânulos de ardósia de cor cinzento na face exterior e um filme plástico termofusível na face interior). Segundo EN 13707. (material) | 1.000 | 6.14 | 6.14 |
| mt15acc020d | m | Perfil de chapa de aço galvanizado, espessura 0,8 mm, desenvolvimento 300 mm, e 3 dobras. (material) | 2.000 | 1.30 | 2.60 |
| mt15acc020c | m | Perfil de chapa de aço galvanizado, espessura 0,8 mm, desenvolvimento 300 mm, e 2 dobras. (material) | 2.000 | 1.24 | 2.48 |
| op00sop010 |  | Maçarico para soldadura de lâminas asfálticas. | 1.000 | 0.00 | 0.00 |
| mo029 | h | Oficial de 1ª aplicador de lâminas impermeabilizantes. (mão de obra) | 0.197 | 19.19 | 3.78 |
| mo067 | h | Ajudante de aplicador de lâminas impermeabilizantes. (mão de obra) | 0.197 | 18.74 | 3.69 |
| mo020 | h | Oficial de 1ª construção. (mão de obra) | 0.109 | 19.19 | 2.09 |
| mo113 | h | Operário não qualificado construção. (mão de obra) | 0.109 | 18.15 | 1.98 |
| % | % | Custos directos complementares | 2 % | 28.78 | 0.58 |
|  |  | Custos directos |  |  | 29.36 |
