# Cobertura inclinada de telhas cerâmicas

- Propriedade do ficheiro: CYPE INGENIEROS, S.A.
- Formato: FIEBDC-3/2002
- Moeda: EUR
- Custos indirectos: 3.00 %
- IVA: 23.00 %

## Q Coberturas

### QT Inclinadas

#### QTT Telhas

**QTT020** m² Cobertura inclinada de telhas cerâmicas, sobre espaço não habitável, com uma pendente média de 30%, composta de: formação de pendentes: painel cerâmico furado com ligação macho-fêmea, para revestir, 50x20x3 cm, com uma camada de regularização de argamassa de cimento, confeccionada em obra, dosificação 1:6, de 3 cm de espessura, sobre muretes de 100 cm de altura média; impermeabilização: placa subtelha, revestimento: telha canudo cerâmica, cor vermelho, 40x19x16 cm, assente com argamassa de cimento, confeccionada em obra, dosificação 1:8.
Cobertura inclinada de telhas cerâmicas, sobre espaço não habitável, com uma pendente média de 30%, composta de: FORMAÇÃO DE PENDENTES: painel cerâmico furado com ligação macho-fêmea, para revestir, 50x20x3 cm, com uma camada de regularização de argamassa de cimento, confeccionada em obra, dosificação 1:6, de 3 cm de espessura e acabamento afagado e enchimento das juntas entre as peças dos tramos contíguos com a mesma argamassa, apoiado sobre muretes de tijolo cerâmico furado, assentes com argamassa de cimento M-5, com uma altura média de 100 cm, travamento transversal cada 2 m aproximadamente, tudo sobre laje de betão (não incluída neste preço); IMPERMEABILIZAÇÃO: placa subtelha, fixada com parafusos ao suporte; REVESTIMENTO: telha canudo cerâmica, cor vermelho, 40x19x16 cm, assente com argamassa de cimento, confeccionada em obra, dosificação 1:8. Inclusive telhas de ventilação.
Inclui: Limpeza da superfície superior da laje. Formação de paredes perimetrais com peças cerâmicas. Formação de muretes. Aplicação de mestras no remate dos muretes para receber o painel. Colocação das cintas de papel sobre os muretes. Colocação das peças cerâmicas que formam o tabuleiro. Descarga, espalhamento e nivelamento com réguas da camada de argamassa de regularização. Colocação da placa subtelha. Colocação das telhas assentes com argamassa.
Critério de medição de projecto: Superfície da vertente medida em verdadeira magnitude, segundo documentação gráfica de Projecto.
Critério de medição de obra: Medir-se-á, em verdadeira magnitude, a superfície realmente executada segundo especificações de Projecto.

| Código | Un | Descrição | Rendimento | Preço | Importância |
|---|---|---|---|---|---|
| mt04lpt010c | Ud | Tijolo cerâmico furado duplo, para revestir, 30x20x9 cm, para utilização em alvenaria protegida (peça P), densidade 746 kg/m³, segundo NP EN 771-1. (material) | 20.070 | 0.17 | 3.41 |
| mt08aaa010a | m³ | Água. (material) | 0.018 | 1.50 | 0.03 |
| mt01arg005a | t | Areia de pedreira, para argamassa preparada em obra. (material) | 0.126 | 18.00 | 2.27 |
| mt08cem011a | kg | Cimento Portland CEM II/B-L 32,5 R, cor cinzento, em sacos, segundo NP EN 197-1. (material) | 17.250 | 0.10 | 1.73 |
| mt04lcg020a | Ud | Painel cerâmico furado com ligação macho-fêmea, para revestir, 50x20x3 cm. (material) | 10.000 | 0.31 | 3.10 |
| mt13lpo010h | m² | Placa asfáltica 10 ondas de perfil ondulado e cor vermelho, à base de fibras minerais e vegetais saturadas com uma emulsão betuminosa a altas temperaturas, segundo NP EN 534. (material) | 1.250 | 7.06 | 8.83 |
| mt13lpo035a | Ud | Prego, para fixação de placa subtelha. (material) | 3.000 | 0.08 | 0.24 |
| mt13tac010a | Ud | Telha canudo cerâmica, cor vermelho, 40x19x16 cm, segundo EN 1304. (material) | 32.100 | 0.25 | 8.03 |
| mq06hor010 | h | Betoneira. (equipamento) | 0.061 | 1.68 | 0.10 |
| mo020 | h | Oficial de 1ª construção. (mão de obra) | 0.627 | 18.48 | 11.59 |
| mo113 | h | Operário não qualificado construção. (mão de obra) | 0.313 | 17.39 | 5.44 |
| mo011 | h | Oficial de 1ª montador. (mão de obra) | 1.665 | 19.03 | 31.68 |
| mo080 | h | Ajudante de montador. (mão de obra) | 1.980 | 17.97 | 35.58 |
| % | % | Custos directos complementares | 2 % | 112.03 | 2.24 |
|  |  | Custos directos |  |  | 114.27 |
