# Aplicação manual de revestimento à base de resinas acrílicas em dispersão aquosa

- Propriedade do ficheiro: CYPE INGENIEROS, S.A.
- Formato: FIEBDC-3/2002
- Moeda: EUR
- Custos indirectos: 3.00 %
- IVA: 23.00 %

**EHY050** m² Aplicação manual de revestimento à base de resinas acrílicas em dispersão aquosa, Morcemrest Anti-carbonatação "GRUPO PUMA", sobre superfície de betão ou argamassa para obter uma camada decorativa e protectora contra a carbonatação e ambiente agressivo, aplicado com trincha ou rolo em 2 camadas, com 200 g/m² de consumo médio por camada e.
Aplicação manual de revestimento à base de resinas acrílicas em dispersão aquosa, Morcemrest Anti-carbonatação "GRUPO PUMA", sobre superfície de betão ou argamassa para obter uma camada decorativa e protectora contra a carbonatação e ambiente agressivo, aplicado com trincha ou rolo em 2 camadas, com 200 g/m² de consumo médio por camada e.
Inclui: Limpeza da superfície suporte. Aplicação do produto.
Critério de medição de projecto: Superfície medida segundo documentação gráfica de Projecto.
Critério de medição de obra: Medir-se-á a superfície realmente executada segundo especificações de Projecto.

| Código | Un | Descrição | Rendimento | Preço | Importância |
|---|---|---|---|---|---|
| mt27tsg010a | kg | Revestimento à base de resinas acrílicas em dispersão aquosa, Morcemrest Anti-carbonatação "GRUPO PUMA", textura lisa, acabamento mate, para a protecção de betão ou argamassa, contra a carbonatação e ambientes agressivos contaminados, segundo NP EN 1504-2. (material) | 0.400 | 7.70 | 3.08 |
| mo020 | h | Oficial de 1ª construção. (mão de obra) | 0.185 | 18.48 | 3.42 |
| mo113 | h | Operário não qualificado construção. (mão de obra) | 0.185 | 17.39 | 3.22 |
| % | % | Custos directos complementares | 2 % | 9.72 | 0.19 |
|  |  | Custos directos |  |  | 9.91 |
