# Aplicação manual de impregnação hidrófuga incolor

- Propriedade do ficheiro: CYPE INGENIEROS, S.A.
- Formato: FIEBDC-3/2002
- Moeda: EUR
- Custos indirectos: 3.00 %
- IVA: 23.00 %

**EHY051** m² Aplicação manual de impregnação hidrófuga incolor, Impermor "GRUPO PUMA", à base de uma mistura de dissolventes e derivados orgânicos de silano e siloxano, resistente aos raios UV e aos álcalis, sobre superfície de betão ou argamassa, para a obtenção de uma camada protectora contra a humidade, a intempérie e as geadas, aplicada com trincha ou rolo em 1 camada, com 0,2 l/m² de consumo médio por camada.
Aplicação manual de impregnação hidrófuga incolor, Impermor "GRUPO PUMA", à base de uma mistura de dissolventes e derivados orgânicos de silano e siloxano, resistente aos raios UV e aos álcalis, sobre superfície de betão ou argamassa, para a obtenção de uma camada protectora contra a humidade, a intempérie e as geadas, aplicada com trincha ou rolo em 1 camada, com 0,2 l/m² de consumo médio por camada.
Inclui: Limpeza da superfície suporte. Aplicação do produto.
Critério de medição de projecto: Superfície medida segundo documentação gráfica de Projecto.
Critério de medição de obra: Medir-se-á a superfície realmente executada segundo especificações de Projecto.

| Código | Un | Descrição | Rendimento | Preço | Importância |
|---|---|---|---|---|---|
| mt27tsg020b | l | Impregnação hidrófuga incolor, Impermor "GRUPO PUMA", à base de uma mistura de dissolventes e derivados orgânicos de silano e siloxano, resistente aos raios UV e aos álcalis, repelente da água e da sujidade, para aplicação sobre superfícies de betão, argamassa, tijolo cerâmico ou pedra natural. (material) | 0.200 | 6.97 | 1.39 |
| mo038 | h | Oficial de 1ª pintor. (mão de obra) | 0.369 | 18.48 | 6.82 |
| % | % | Custos directos complementares | 2 % | 8.21 | 0.16 |
|  |  | Custos directos |  |  | 8.37 |
