# Ladrilhamento com azulejo acabamento liso

- Propriedade do ficheiro: CYPE INGENIEROS, S.A.
- Formato: FIEBDC-3/2002
- Moeda: EUR
- Custos indirectos: 3.00 %
- IVA: 23.00 %

**RAG011** m² Ladrilhamento com azulejo acabamento liso, 15x15 cm, 8 €/m², capacidade de absorção de água E>10%, grupo BIII, resistência ao deslizamento até 15, colocado sobre uma superfície suporte de alvenaria, em paramentos interiores, assente com cimento cola de utilização exclusiva para interiores, Ci Tradicol "GRUPO PUMA", sem junta (separação entre 1,5 e 3 mm); com cantoneiras de PVC.
Ladrilhamento com azulejo acabamento liso, 15x15 cm, 8 €/m², capacidade de absorção de água E>10%, grupo BIII, com resistência ao deslizamento até 15 segundo ENV 12633, colocado sobre uma superfície suporte de alvenaria, em paramentos interiores, assente com cimento cola de utilização exclusiva para interiores, Ci Tradicol "GRUPO PUMA", espalhado sobre toda a face posterior da peça e ajustado com a ponta da colher, enchimento com o mesmo tipo de argamassa as aberturas que possam ter ficado, e enchimento de juntas com argamassa de juntas cimentosa Morcem Lechada "GRUPO PUMA" tipo L, cor Blanco, para juntas de até 3 mm. Inclusive preparação da superfície suporte através do humedecimento da alvenaria, chapiscado com argamassa de cimento fluido e picagem da superfície de elementos de betão (pilares, etc.); marcação, cortes, cantoneiras de PVC, e juntas; acabamento e limpeza final.
Inclui: Preparação da superfície suporte. Marcação de níveis e disposição de ladrilhos. Colocação de mestras ou réguas. Preparação e aplicação da argamassa. Formação de juntas de movimento. Colocação dos ladrilhos. Execução de esquinas e cantos. Enchimento de juntas dos ladrilhos. Acabamento e limpeza final.
Critério de medição de projecto: Superfície medida segundo documentação gráfica de Projecto, descontando as aberturas de superfície maior de 3 m². Não foi incrementada a medição por perdas, uma vez que na composição se considerou 5% a mais.
Critério de medição de obra: Medir-se-á a superfície realmente executada segundo especificações de Projecto, descontando as aberturas de superfície maior de 3 m².

| Código | Un | Descrição | Rendimento | Preço | Importância |
|---|---|---|---|---|---|
| mt09mcp005e | kg | Cimento cola de utilização exclusiva para interiores, Ci, segundo NP EN 12004, Tradicol "GRUPO PUMA", cor cinzento, para a colocação em camada grossa do peças cerâmicas com um grau de absorção médio-alto em revestimentos interiores, composto por cimento de alta resistência, inertes seleccionados e aditivos. (material) | 15.000 | 0.18 | 2.70 |
| mt19awa010 | m | Cantoneira de PVC em esquinas de ladrilho. (material) | 0.500 | 1.32 | 0.66 |
| mt19aba010a800 | m² | Azulejo cerâmico liso, 15x15 cm, 8,00€/m², capacidade de absorção de água E>10%, grupo BIII, segundo NP EN 14411, resistência ao deslizamento até 15 segundo ENV 12633. (material) | 1.050 | 8.00 | 8.40 |
| mt09mcp020qa | kg | Argamassa de juntas cimentosa Morcem Lechada "GRUPO PUMA", tipo L, cor Blanco, para juntas de até 3 mm, à base de cimento branco de alta resistência e aditivos especiais, para enchimento de juntas de peças cerâmicas com um grau de absorção médio-alto. (material) | 0.150 | 1.67 | 0.25 |
| mo024 | h | Oficial de 1ª ladrilhador (azulejador). (mão de obra) | 0.592 | 18.85 | 11.16 |
| mo062 | h | Ajudante de ladrilhador (azulejador). (mão de obra) | 0.296 | 18.40 | 5.45 |
| % | % | Custos directos complementares | 2 % | 28.62 | 0.57 |
|  |  | Custos directos |  |  | 29.19 |
