# Ladrilhamento com listelo de azulejo cerâmico

- Propriedade do ficheiro: CYPE INGENIEROS, S.A.
- Formato: FIEBDC-3/2002
- Moeda: EUR
- Custos indirectos: 3.00 %
- IVA: 23.00 %

**RAG020** m Ladrilhamento com listelo de azulejo cerâmico, acabamento liso, de 1 cm de largura, 5 €/m, colocado em paramentos interiores, assentamento com cimento cola de presa normal, C1 T, segundo NP EN 12004, com deslizamento reduzido Pegoland Plus "GRUPO PUMA", com junta aberta (separação entre 3 e 15 mm).
Ladrilhamento com listelo de azulejo cerâmico, acabamento liso, de 1 cm de largura, 5 €/m, colocado em paramentos interiores, assentamento com cimento cola de presa normal, C1 T, segundo NP EN 12004, com deslizamento reduzido Pegoland Plus "GRUPO PUMA", sobre uma camada de regularização de 2 cm de espessura de emboço de argamassa de cimento CEM II/A-L 32,5 R e areia M-5, pré-aplicação de mestras e afagamento. Enchimento de juntas com argamassa de juntas cimentosa Morcemcolor Extra Fina "GRUPO PUMA" tipo CG 2 W A, cor Blanco, para juntas de até 4 mm. Inclusive cortes, remates, juntas e peças especiais.
Inclui: Preparação do paramento base através da formação de uma camada de emboço com pré-aplicação de mestras. Marcação da disposição e colocação das peças. Presa da pasta. Enchimento das juntas. Limpeza do paramento.
Critério de medição de projecto: Comprimento medido segundo documentação gráfica de Projecto, sem incluir vãos de portas. Não foi incrementada a medição por perdas, uma vez que na composição se considerou 5% a mais.
Critério de medição de obra: Medir-se-á o comprimento realmente executado segundo especificações de Projecto.

| Código | Un | Descrição | Rendimento | Preço | Importância |
|---|---|---|---|---|---|
| mt09mor010c | m³ | Argamassa de cimento CEM II/B-L 32,5 N tipo M-5, confeccionada em obra com 230 kg/m³ de cimento e uma proporção em volume 1/6. (material) | 0.001 | 115.30 | 0.12 |
| mt09mcp010wa | kg | Cimento cola de presa normal, C1 T, segundo NP EN 12004, com deslizamento reduzido, Pegoland Plus, "GRUPO PUMA", cor cinzento, para a colocação em camada fina do peças cerâmicas com um grau de absorção médio-alto em revestimentos interiores, pavimentos interiores e exteriores e socos, à base de cimento de alta resistência, inertes seleccionados, aditivos e resinas sintéticas. (material) | 0.027 | 0.26 | 0.01 |
| mt19ala010a500 | m | Listelo de azulejo cerâmico, acabamento liso, de 1 cm de largura, 5,00€/m. (material) | 1.050 | 5.00 | 5.25 |
| mt09mcp020sa | kg | Argamassa de juntas cimentosa Morcemcolor Extra Fina "GRUPO PUMA", tipo CG2 W A, segundo EN 13888, cor Blanco, para juntas de até 4 mm, à base de cimento de alta resistência, inertes seleccionados, aditivos especiais e pigmentos, para enchimento de juntas de peças cerâmicas de baixa porosidade. (material) | 0.310 | 2.00 | 0.62 |
| mo024 | h | Oficial de 1ª ladrilhador (azulejador). (mão de obra) | 0.107 | 18.85 | 2.02 |
| mo062 | h | Ajudante de ladrilhador (azulejador). (mão de obra) | 0.107 | 18.40 | 1.97 |
| % | % | Custos directos complementares | 2 % | 9.99 | 0.20 |
|  |  | Custos directos |  |  | 10.19 |
