# Revestimento de paramento vertical

- Propriedade do ficheiro: CYPE INGENIEROS, S.A.
- Formato: FIEBDC-3/2002
- Moeda: EUR
- Custos indirectos: 3.00 %
- IVA: 23.00 %

**RCG020** m² Revestimento de paramento vertical, com placas cerâmicas com malha, cor branco, 23x15x3,7 cm, assentes com cimento cola melhorado, C2 TE S1, segundo NP EN 12004, deformável, com deslizamento reduzido e tempo de colocação ampliado Pegoland Flex "GRUPO PUMA", utilizando a técnica da dupla colagem, com junta aberta (separação entre 3 e 15 mm).
Revestimento de paramento vertical, com placas cerâmicas com malha, cor branco, 23x15x3,7 cm, colocadas em camada fina, aplicando cimento cola melhorado, C2 TE S1, segundo NP EN 12004, deformável, com deslizamento reduzido e tempo de colocação ampliado Pegoland Flex "GRUPO PUMA", utilizando a técnica da dupla colagem, sobre uma camada prévia de argamassa de regularização com mestras (não incluída neste preço). Enchimento de juntas com argamassa de juntas cimentosa Morcemcolor Extra Fina "GRUPO PUMA" tipo CG 2 W A, cor Blanco, para juntas de até 4 mm. Incluindo preparação da superfície suporte, marcação, abertura de caixas em muros, cortes, peças especiais, formação e vedação de juntas de movimento, tratamento de pontos singulares e encontros com aberturas de caixilharia, acabamento e limpeza final.
Inclui: Marcação de níveis e disposição de placas com malha. Colocação de peças, espalhando o material adesivo de fixação. Formação de juntas de movimento. Tratamento de pontos singulares. Enchimento de juntas de placas. Revisão de falhas das juntas e limpeza final do paramento.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt09mcp010Ea | kg | Cimento cola melhorado, C2 TE S1, segundo NP EN 12004, deformável, com deslizamento reduzido e tempo de colocação ampliado, Pegoland Flex, "GRUPO PUMA", cor cinzento, para a colocação em camada fina do todo o tipo de peças cerâmicas, sobretudo de grande formato, em revestimentos interiores e exteriores, especialmente em fachadas e pavimentos de grandes superfícies, à base de cimento de alta resistência, inertes seleccionados, aditivos e resinas sintéticas. (material) | 2.667 | 0.60 | 1.60 |
| mt19pel010a | m² | Placas cerâmicas com malha, cor branco, 23x15x3,7 cm. (material) | 1.050 | 29.00 | 30.45 |
| mt09mcp020sa | kg | Argamassa de juntas cimentosa Morcemcolor Extra Fina "GRUPO PUMA", tipo CG2 W A, segundo EN 13888, cor Blanco, para juntas de até 4 mm, à base de cimento de alta resistência, inertes seleccionados, aditivos especiais e pigmentos, para enchimento de juntas de peças cerâmicas de baixa porosidade. (material) | 0.200 | 2.00 | 0.40 |
| mo014 | h | Oficial de 1ª montador de revestimentos cerâmicos. (mão de obra) | 0.711 | 19.38 | 13.78 |
| mo081 | h | Ajudante de montador de revestimentos cerâmicos. (mão de obra) | 0.711 | 18.40 | 13.08 |
| % | % | Custos directos complementares | 3 % | 59.31 | 1.78 |
|  |  | Custos directos |  |  | 61.09 |
