# Estuque em argamassa industrial imitação de estuque tradicional

- Propriedade do ficheiro: CYPE INGENIEROS, S.A.
- Formato: FIEBDC-3/2002
- Moeda: EUR
- Custos indirectos: 3.00 %
- IVA: 23.00 %

**RUC030** m² Estuque em argamassa industrial imitação de estuque tradicional, Morcem Estuco Fino "GRUPO PUMA", tipo CR W0 segundo EN 998-1, cor Blanco F100, acabamento afagado, sobre base de argamassa de cal completamente curada e de absorção homogénea (não incluído neste preço).
Formação de estuque mural, através da aplicação com palustra de aço inoxidável de argamassa industrial imitação de estuque tradicional, Morcem Estuco Fino "GRUPO PUMA", tipo CR W0 segundo EN 998-1, cor Blanco F100, acabamento afagado, composta de cal aérea, inertes de granulometria compensada e aditivos, sobre base de argamassa de cal completamente curada e de absorção homogénea (não incluída neste preço). Inclusive p/p de saturação do suporte com água a baixa pressão e eliminação da água restante com ar-comprimido, formação de juntas, cantos, mestras, arestas, reentrâncias, ombreiras e lintéis e remates nos encontros com paramentos, revestimentos ou outros elementos assentes na sua superfície.
Inclui: Saturação do suporte com água. Eliminação da água restante. Preparação e aplicação da argamassa. Acabamento superficial.
Critério de medição de projecto: Superfície medida segundo documentação gráfica de Projecto, sem deduzir aberturas menores que 4 m² e descontando, nas aberturas de superfície maior de 4 m², o excesso sobre 4 m².
Critério de medição de obra: Medir-se-á a superfície realmente executada segundo especificações de Projecto, descontando, nas aberturas de superfície maior de 4 m², o excesso sobre 4 m².

| Código | Un | Descrição | Rendimento | Preço | Importância |
|---|---|---|---|---|---|
| mt28esp020a | kg | Argamassa industrial imitação de estuque tradicional, Morcem Estuco Fino "GRUPO PUMA", tipo CR W0 segundo EN 998-1, cor Blanco F100, acabamento afagado, composta de cal aérea, inertes de granulometria compensada e aditivos, fornecida em sacos. (material) | 3.000 | 4.80 | 14.40 |
| mo039 | h | Oficial de 1ª rebocador. (mão de obra) | 0.296 | 17.19 | 5.09 |
| mo079 | h | Ajudante de rebocador. (mão de obra) | 0.296 | 16.81 | 4.98 |
| % | % | Custos directos complementares | 2 % | 24.47 | 0.49 |
|  |  | Custos directos |  |  | 24.96 |
