# Impermeabilização de ensoleiramento geral. Sistema Morcem Dry SF "GRUPO PUMA"

- Propriedade do ficheiro: CYPE INGENIEROS, S.A.
- Formato: FIEBDC-3/2002
- Moeda: EUR
- Custos indirectos: 3.00 %
- IVA: 23.00 %

## N Isolamentos e impermeabilizações

### NI Impermeabilizações

#### NIC Fundações

**NIC015** m² Impermeabilização de ensoleiramento geral. Sistema Morcem Dry SF "GRUPO PUMA".
Impermeabilização de ensoleiramento geral, sistema Morcem Dry SF "GRUPO PUMA". IMPERMEABILIZAÇÃO SOB O ENSOLEIRAMENTO: aplicação de argamassa impermeabilizante semi-flexível monocomponente, Morcem Dry SF "GRUPO PUMA", cor branca, em pó, através de polvilhamento manual, rendimento: 1 kg/m², antes de proceder à betonagem, com a armadura do ensoleiramento já montada, sobre o betão de limpeza previamente humedecido com água. IMPERMEABILIZAÇÃO SOBRE O ENSOLEIRMAMENTO: aplicação de argamassa impermeabilizante semi-flexível monocomponente, Morcem Dry SF "GRUPO PUMA", cor branca, em forma de leitada, através de espalhamento com escova, rendimento: 2,5 kg/m², em duas camadas, sobre o betão após ter ganho presa.
Inclui: Limpeza. Humedecimento da camada de betão de limpeza. Polvilhamento manual de argamassa seca sobre a camada de betão de limpeza. Espalhamento da leitada sobre o ensoleiramento.
Critério de medição de projecto: Superfície medida segundo documentação gráfica de Projecto.
Critério de medição de obra: Medir-se-á a superfície realmente executada segundo especificações de Projecto.

| Código | Un | Descrição | Rendimento | Preço | Importância |
|---|---|---|---|---|---|
| mt08aaa010a | m³ | Água. (material) | 0.005 | 1.50 | 0.01 |
| mt15igp005a | kg | Argamassa impermeabilizante semi-flexível monocomponente, Morcem Dry SF "GRUPO PUMA", cor branca, à base de cimento branco de alta resistência, inertes seleccionados, aditivos especiais e resinas, resistência à pressão hidrostática positiva de 3 bar e à pressão hidrostática negativa de 1 bar, segundo NP EN 1504-2. (material) | 3.500 | 1.68 | 5.88 |
| mo032 | h | Oficial de 1ª aplicador de produtos impermeabilizantes. (mão de obra) | 0.080 | 22.68 | 1.81 |
| mo070 | h | Ajudante de aplicador de produtos impermeabilizantes. (mão de obra) | 0.080 | 22.13 | 1.77 |
| % | % | Custos directos complementares | 2 % | 9.47 | 0.19 |
|  |  | Custos directos |  |  | 9.66 |
