# Impermeabilização de floreira, pelo interior, com argamassa

- Propriedade do ficheiro: CYPE INGENIEROS, S.A.
- Formato: FIEBDC-3/2002
- Moeda: EUR
- Custos indirectos: 3.00 %
- IVA: 23.00 %

## N Isolamentos e impermeabilizações

### NI Impermeabilizações

#### NID Floreiras

**NID021** m² Impermeabilização de floreira, pelo interior, com argamassa.
Impermeabilização de floreira, pelo interior, com argamassa flexível bicomponente, Morcem Dry F "GRUPO PUMA", cor cinzento, composta por ligantes hidráulicos e resinas sintéticas, resistência à pressão hidrostática positiva e negativa de 15 bar, com certificado de potabilidade, aplicada com trincha em duas ou mais camada sobre o suporte humedecido, até conseguir uma espessura mínima total de 2 mm, e malha de polipropileno não tecido, de 100 cm de largura e 0,8 mm de espessura, com uma resistência à tracção longitudinal de 24,3 kN/m e 325 g/m² de massa superficial, com revestimento impermeabilizante de polipropileno extrudido numa das suas faces, para compensar o impulso provocado pelo crescimento das raízes. Inclusive fita adesiva em ambas as faces.
Critérios considerados na determinação do preço da unidade de obra: O preço não inclui a impermeabilização de esquinas e encontros.
Inclui: Humidificação do suporte. Aplicação de uma primeira camada sobre o suporte humedecido. Secagem. Humedecimento da primeira camada e aplicação de uma segunda camada com a mesma consistência da primeira. Correcção de falhas e limpeza final. Cura. Colocação da malha.
Critério de medição de projecto: Superfície medida segundo documentação gráfica de Projecto.
Critério de medição de obra: Medir-se-á a superfície realmente executada segundo especificações de Projecto.

| Código | Un | Descrição | Rendimento | Preço | Importância |
|---|---|---|---|---|---|
| mt15igp010l | kg | Argamassa flexível bicomponente, Morcem Dry F "GRUPO PUMA", cor cinzento, composta por ligantes hidráulicos e resinas sintéticas, resistência à pressão hidrostática positiva e negativa de 15 bar, com certificado de potabilidade, segundo NP EN 1504-2. (material) | 3.400 | 2.99 | 10.17 |
| mt48tup020ahb | m² | Malha de polipropileno não tecido, de 100 cm de largura e 0,8 mm de espessura, com uma resistência à tracção longitudinal de 24,3 kN/m e 325 g/m² de massa superficial, com revestimento impermeabilizante de polipropileno extrudido numa das suas faces. (material) | 1.050 | 7.68 | 8.06 |
| mt48map040a | m | Fita adesiva em ambas as faces, de borracha butílica, de 50 mm de largura e 1 mm de espessura. (material) | 1.500 | 2.30 | 3.45 |
| mo032 | h | Oficial de 1ª aplicador de produtos impermeabilizantes. (mão de obra) | 0.140 | 22.68 | 3.18 |
| mo070 | h | Ajudante de aplicador de produtos impermeabilizantes. (mão de obra) | 0.140 | 22.13 | 3.10 |
| % | % | Custos directos complementares | 2 % | 27.96 | 0.56 |
|  |  | Custos directos |  |  | 28.52 |
