# Pavimento industrial, sistema Paviland Industrial "GRUPO PUMA"

- Propriedade do ficheiro: CYPE INGENIEROS, S.A.
- Formato: FIEBDC-3/2002
- Moeda: EUR
- Custos indirectos: 3.00 %
- IVA: 23.00 %

## R Revestimentos

### RS Pavimentos

#### RSI Sistemas de pavimentos industriais e decorativos

**RSI008** m² Pavimento industrial, sistema Paviland Industrial "GRUPO PUMA".
Pavimento industrial, realizado com o sistema Paviland Industrial "GRUPO PUMA", constituído por: massame de betão com adição de fibras de 20 cm de espessura, realizado com betão C12/15 (X0(P); D12; S3; Cl 1,0) fabricado em central e betonagem desde camião com um conteúdo de fibras sem função estrutural, fibras de polipropileno Paviland Fibras "GRUPO PUMA" de 0,6 kg/m³, espalhamento e vibração manual através de régua vibradora; e aplicação sobre o betão fresco de camada de desgaste de argamassa endurecedora Paviland Industrial "GRUPO PUMA", cor Gris (4 kg/m²), com acabamento superficial através de afagamento mecânico.
Critérios considerados na determinação do preço da unidade de obra: O preço não inclui a sub-base nem a execução e a vedação das juntas.
Inclui: Preparação da superfície existente. Marcação das juntas de construção e de dilatação. Aplicação de níveis através de pontos, mestras de betão ou réguas. Rega da superfície base. Mistura em camião betoneira. Betonagem, espalhamento e vibração do betão. Resolução de encontros e pontos singulares. Polvilhamento manual sobre o betão fresco. Afagamento mecânico da superfície. Cura do betão. Limpeza final do pavimento.
Critério de medição de projecto: Superfície medida em projecção horizontal, segundo documentação gráfica de Projecto.
Critério de medição de obra: Medir-se-á, em projecção horizontal, a superfície realmente executada segundo especificações de Projecto.

| Código | Un | Descrição | Rendimento | Preço | Importância |
|---|---|---|---|---|---|
| mt10hmf020ab | m³ | Betão simples C12/15 (X0(P); D12; S3; Cl 1,0), fabricado em central, segundo NP EN 206. (material) | 0.210 | 73.00 | 15.33 |
| mt08fip010d | kg | Fibras de polipropileno Paviland Fibras "GRUPO PUMA", para prevenir fissuras por retracção em elementos de betão. (material) | 0.120 | 5.96 | 0.72 |
| mt09hip010cs | kg | Argamassa endurecedora Paviland Industrial "GRUPO PUMA", cor Gris, composta de cimento de alta resistência, inertes seleccionados, pigmentos e aditivos, de alta resistência à abrasão, aplicada como acabamento do betão afagado, polvilhado superficialmente sobre o betão fresco. (material) | 4.000 | 0.26 | 1.04 |
| mq04dua020b | h | Dumper de descarga frontal de 2 t de carga útil. (equipamento) | 0.038 | 10.38 | 0.39 |
| mq06vib020 | h | Régua vibradora de 3 m. (equipamento) | 0.032 | 5.23 | 0.17 |
| mq06fra010 | h | Talocha mecânica de betão. (equipamento) | 0.555 | 5.68 | 3.15 |
| au00auh020 |  | Calha para descarga do betão. | 1.000 | 0.00 | 0.00 |
| mo121 | h | Oficial de 1ª aplicador de pavimentos industriais. (mão de obra) | 0.588 | 22.68 | 13.34 |
| mo122 | h | Ajudante de aplicador de pavimentos industriais. (mão de obra) | 0.708 | 22.13 | 15.67 |
| % | % | Custos directos complementares | 2 % | 49.81 | 1.00 |
|  |  | Custos directos |  |  | 50.81 |
