# Pavimento contínuo de betão impresso, para exteriores

- Propriedade do ficheiro: CYPE INGENIEROS, S.A.
- Formato: FIEBDC-3/2002
- Moeda: EUR
- Custos indirectos: 3.00 %
- IVA: 23.00 %

## U Infra-estruturas no logradouro

### UX Pavimentos

#### UXC Contínuos de betão

**UXC010** m² Pavimento contínuo de betão impresso, para exteriores.
Pavimento contínuo de betão impresso, com juntas, de 10 cm de espessura, realizado com betão C12/15 (X0(P); D12; S3; Cl 1,0) fabricado em central e betonagem desde camião, espalhamento e vibração manual através de régua vibradora; colorado e endurecido superficialmente através de polvilhamento com argamassa endurecedora Paviland Impreso "GRUPO PUMA", cor Blanco, rendimento 4,5 kg/m²; acabamento impresso em relevo prévia aplicação de desmoldante em pó Paviland Desmoldeante "GRUPO PUMA", cor incolor; e camada de impermeabilização final com resina em base aquosa Paviland Resina Base Acuosa A4 "GRUPO PUMA", incolor.
Critérios considerados na determinação do preço da unidade de obra: O preço não inclui a sub-base nem a execução e a vedação das juntas.
Inclui: Preparação da superfície existente. Marcação das juntas de construção, de dilatação e de retracção. Colocação de cofragens. Aplicação de níveis. Rega da superfície base. Ligações, ancoragem e remate das redes de instalações projectadas. Betonagem, espalhamento e vibração do betão. Nivelamento e afagamento manual do betão. Cura do betão. Aplicação manual da argamassa colorida endurecedora. Aplicação do desmoldante até conseguir um cobrimento total. Impressão do betão através de moldes. Remoção de cofragens. Limpeza da superfície de betão, através de máquina hidrolimpadora de água a pressão. Aplicação da resina de acabamento.
Critério de medição de projecto: Superfície medida em projecção horizontal, segundo documentação gráfica de Projecto.
Critério de medição de obra: Medir-se-á, em projecção horizontal, a superfície realmente executada segundo especificações de Projecto.

| Código | Un | Descrição | Rendimento | Preço | Importância |
|---|---|---|---|---|---|
| mt10hmf020ab | m³ | Betão simples C12/15 (X0(P); D12; S3; Cl 1,0), fabricado em central, segundo NP EN 206. (material) | 0.105 | 73.00 | 7.67 |
| mt09hip010aa | kg | Argamassa endurecedora Paviland Impreso "GRUPO PUMA", cor Blanco, composta de cimento de alta resistência, inertes seleccionados, pigmentos e aditivos, de alta resistência à abrasão, aplicada como acabamento do betão impresso, polvilhado superficialmente sobre o betão fresco. (material) | 4.500 | 0.46 | 2.07 |
| mt09hip020q | kg | Desmoldante em pó Paviland Desmoldeante "GRUPO PUMA", cor incolor, composto de agentes anti-aderentes e corantes inorgânicos, aplicado em pavimentos contínuos de betão impresso. (material) | 0.100 | 4.22 | 0.42 |
| mt09hip030k | l | Resina em base aquosa Paviland Resina Base Acuosa A4 "GRUPO PUMA", incolor, para a cura e a protecção de pavimentos contínuos de betão impresso, formada por uma dispersão de resina acrílica estirenada. (material) | 0.100 | 3.06 | 0.31 |
| mq06vib020 | h | Régua vibradora de 3 m. (equipamento) | 0.016 | 5.23 | 0.08 |
| mq08lch040 | h | Hidrolimpadora a pressão. (equipamento) | 0.150 | 5.15 | 0.77 |
| au00auh020 |  | Calha para descarga do betão. | 1.000 | 0.00 | 0.00 |
| mo041 | h | Oficial de 1ª construção de obra civil. (mão de obra) | 0.179 | 24.63 | 4.41 |
| mo087 | h | Ajudante de construção de obra civil. (mão de obra) | 0.286 | 24.04 | 6.88 |
| % | % | Custos directos complementares | 2 % | 22.61 | 0.45 |
|  |  | Custos directos |  |  | 23.06 |
