# Impermeabilização sob revestimento em locais húmidos, com argamassa

- Propriedade do ficheiro: CYPE Ingenieros S.A.
- Formato: FIEBDC-3/2016
- Programa: Gerador de preços para construção civil. CYPE Ingenieros, S.A.
- Data: 22/10/2024
- Moeda: EUR
- Custos indirectos: 3 %
- IVA: 23 %

## N Isolamentos e impermeabilizações

### NI Impermeabilizações

#### NIH Locais húmidos

**NIH050** m² Impermeabilização sob revestimento em locais húmidos, com argamassa.
Impermeabilização sob revestimento cerâmico ou de pedra, em paramentos verticais e horizontais de locais húmidos, com argamassa impermeabilizante semi-flexível monocomponente, Morcem Dry SF "GRUPO PUMA", cor branca, à base de cimento branco de alta resistência, inertes seleccionados, aditivos especiais e resinas, resistência à pressão hidrostática positiva de 3 bar e à pressão hidrostática negativa de 1 bar, aplicada com trincha em duas ou mais camadas sobre o suporte humedecido, de 2 mm de espessura média.
Critérios considerados na determinação do preço da unidade de obra: O preço não inclui o revestimento.
Inclui: Amassadura com batedor eléctrico. Aplicação de uma primeira camada sobre o suporte humedecido. Secagem. Humedecimento da primeira camada e aplicação de uma segunda camada com a mesma consistência da primeira. Correcção de falhas e limpeza final.
Critério de medição de projecto: Superfície medida segundo documentação gráfica de Projecto.
Critério de medição de obra: Medir-se-á a superfície realmente executada segundo especificações de Projecto.

| Código | Un | Descrição | Rendimento | Preço | Importância |
|---|---|---|---|---|---|
| mt15igp005a | kg | Argamassa impermeabilizante semi-flexível monocomponente, Morcem Dry SF "GRUPO PUMA", cor branca, à base de cimento branco de alta resistência, inertes seleccionados, aditivos especiais e resinas, resistência à pressão hidrostática positiva de 3 bar e à pressão hidrostática negativa de 1 bar, segundo NP EN 1504-2. (material) | 4 | 1.68 | 6.720 |
| mo032 | h | Oficial de 1ª aplicador de produtos impermeabilizantes. (mão de obra) | 0.1 | 22.68 | 2.268 |
| mo070 | h | Ajudante de aplicador de produtos impermeabilizantes. (mão de obra) | 0.05 | 22.13 | 1.107 |
| % | % | Custos directos complementares | 2 % | 10.095 | 0.202 |
|  |  | Custos directos |  |  | 10.297 |

Resíduos:
- colocação: mt15igp005a; factor de resíduo 0.0066

## Recursos

**mt15igp005a** kg Argamassa impermeabilizante semi-flexível monocomponente
Dados técnicos: Custo energético 3.176 MJ; Emissão de CO2 0.223 kg; Código LER 17 01 01; Massa do elemento 1 kg; Volume 0.000667 m3
Resíduos:
- embalagem: re150101 Embalagens de papel e cartão. (componente de resíduo); rendimento 0.003 kg; Código LER 15 01 01; Massa do elemento 1 kg; Volume 0.001333 m3
- embalagem: re150104 Embalagens de metal. (componente de resíduo); rendimento 0.003 kg; Código LER 15 01 04; Massa do elemento 1 kg; Volume 0.001667 m3
- embalagem: re170201 Madeira. (componente de resíduo); rendimento 0.003 kg; Código LER 17 02 01; Massa do elemento 1 kg; Volume 0.000909 m3
- embalagem: re170203 Plástico. (componente de resíduo); rendimento 0.001 kg; Código LER 17 02 03; Massa do elemento 1 kg; Volume 0.001667 m3
