# Pintura com tinta plástica sobre paramento interior de gesso ou escaiola

- Propriedade do ficheiro: CYPE Ingenieros S.A.
- Formato: FIEBDC-3/2016
- Programa: Gerador de preços para construção civil. CYPE Ingenieros, S.A.
- Data: 30/09/2024
- Moeda: EUR
- Custos indirectos: 3 %
- IVA: 23 %

## R Revestimentos

### RI Pinturas em paramentos interiores

#### RIP Tintas plásticas

**RIP030** m² Pintura com tinta plástica sobre paramento interior de gesso ou escaiola.
Aplicação manual de duas demãos de tinta plástica Pumacril Profesional Interior "GRUPO PUMA", cor Blanco, acabamento mate, textura lisa, a primeira demão diluída com 10 a 15% de água e a seguinte diluída com 5% de água, (rendimento: 0,11 l/m² cada demão); aplicação prévia de uma demão de primário Fijamor "GRUPO PUMA", à base de copolímeros acrílicos em suspensão aquosa, sobre paramento interior de gesso ou escaiola, vertical, até 3 m de altura.
Critérios considerados na determinação do preço da unidade de obra: O preço inclui a protecção dos elementos da envolvente que possam ser afectados durante os trabalhos e a resolução de pontos singulares.
Inclui: Preparação da superfície suporte. Aplicação de uma demão de primário. Aplicação de duas demãos de acabamento.
Critério de medição de projecto: Superfície medida segundo documentação gráfica de Projecto, com o mesmo critério que o suporte base.
Critério de medição de obra: Medir-se-á a superfície realmente executada segundo especificações de Projecto, com o mesmo critério que o suporte base.

| Código | Un | Descrição | Rendimento | Preço | Importância |
|---|---|---|---|---|---|
| mt27pfp010a | l | Primário Fijamor "GRUPO PUMA", à base de copolímeros acrílicos em suspensão aquosa, para favorecer a coesão de suportes pouco consistentes e a aderência de pinturas. (material) | 0.125 | 4.4 | 0.550 |
| mt27pip010bab | kg | Tinta plástica para interior, Pumacril Profesional Interior "GRUPO PUMA", à base de copolímeros acrílicos e estirenos, cor Blanco, acabamento mate, textura lisa; para aplicar com trincha, rolo ou pistola. (material) | 0.22 | 2.55 | 0.561 |
| mo038 | h | Oficial de 1ª pintor. (mão de obra) | 0.096 | 22.68 | 2.177 |
| mo076 | h | Ajudante de pintor. (mão de obra) | 0.096 | 22.13 | 2.124 |
| % | % | Custos directos complementares | 2 % | 5.412 | 0.108 |
|  |  | Custos directos |  |  | 5.520 |

Resíduos:
- colocação: mt27pfp010a; factor de resíduo 0.06
- colocação: mt27pip010bab; factor de resíduo 0.055

## Recursos

**mt27pfp010a** l Primário Fijamor "GRUPO PUMA"
Dados técnicos: Custo energético 77.907 MJ; Emissão de CO2 2.965 kg; Código LER 17 09 04; Massa do elemento 1.03 kg; Volume 0.000687 m3
Resíduos:
- embalagem: re150104 Embalagens de metal. (componente de resíduo); rendimento 0.042 kg; Código LER 15 01 04; Massa do elemento 1 kg; Volume 0.001667 m3

**mt27pip010bab** kg Tinta plástica para interior
Dados técnicos: Custo energético 19.710 MJ; Emissão de CO2 1.004 kg; Código LER 08 01 11; Massa do elemento 1 kg; Volume 0.001111 m3
Resíduos:
- embalagem: re170203 Plástico. (componente de resíduo); rendimento 0.032 kg; Código LER 17 02 03; Massa do elemento 1 kg; Volume 0.001667 m3
