# Pavimento contínuo de microcimento, sistema Paviland ARQ "GRUPO PUMA"

- Propriedade do ficheiro: CYPE Ingenieros S.A.
- Formato: FIEBDC-3/2016
- Programa: Gerador de preços para construção civil. CYPE Ingenieros, S.A.
- Data: 22/10/2024
- Moeda: EUR
- Custos indirectos: 3 %
- IVA: 23 %

## R Revestimentos

### RS Pavimentos

#### RSR Contínuos de microcimento

**RSR030** m² Pavimento contínuo de microcimento, sistema Paviland ARQ "GRUPO PUMA".
Pavimento contínuo de microcimento, de 6 mm de espessura, realizado sobre superfície não absorvente, apto para superfícies decorativas em locais públicos. PRIMÁRIO: Paviland ARQ Primer "GRUPO PUMA", sem diluir. CAMADA BASE: argamassa polimérica bicomponente Paviland ARQ Base "GRUPO PUMA", de 2 mm de espessura, (4 kg/m²) e malha de fibra de vidro anti-álcalis Paviland ARQ Malla "GRUPO PUMA", de 65 g/m² de massa superficial. CAMADA DECORATIVA: microcimento bicomponente Paviland ARQ Acabado "GRUPO PUMA" com pigmento Paviland ARQ Color "GRUPO PUMA", cor Blanco Puro, de 2 mm de espessura, (3,7 kg/m²). CAMADA DE VEDAÇÃO: primário, Paviland ARQ Resina "GRUPO PUMA" e uma demão de vedante de poliuretano alifático de dois componentes Paviland ARQ Barniz "GRUPO PUMA", sem dissolventes, acabamento brilhante.
Critérios considerados na determinação do preço da unidade de obra: O preço não inclui a superfície suporte.
Inclui: Limpeza da superfície suporte. Implantação das juntas de dilatação e panos de trabalho. Aplicação da camada de primário. Aplicação da camada base. Colocação da malha embebida na camada base. Aplicação da camada decorativa. Aplicação da camada de vedante. Limpeza final do pavimento.
Critério de medição de projecto: Superfície medida em projecção horizontal, segundo documentação gráfica de Projecto.
Critério de medição de obra: Medir-se-á, em projecção horizontal, a superfície realmente executada segundo especificações de Projecto.

| Código | Un | Descrição | Rendimento | Preço | Importância |
|---|---|---|---|---|---|
| mt28mcg010a | kg | Primário monocomponente Paviland ARQ Primer "GRUPO PUMA", à base de resinas acrílicas e cargas minerais, para aplicar com trincha ou rolo, para regularizar a porosidade e melhorar a aderência dos suportes absorventes e não absorventes. (material) | 0.138 | 4.91 | 0.678 |
| mt28mcg030a | m² | Malha de fibra de vidro anti-álcalis Paviland ARQ Malla "GRUPO PUMA", de 65 g/m² de massa superficial, para armar argamassas. (material) | 1.05 | 1.5 | 1.575 |
| mt28mcg020a | kg | Argamassa polimérica bicomponente Paviland ARQ Base "GRUPO PUMA", à base de ligantes hidráulicos, resinas sintéticas, inertes e aditivos, como camada base, para aplicar com espátula ou palustra. (material) | 4 | 2.18 | 8.720 |
| mt28mcg040a | kg | Microcimento bicomponente Paviland ARQ Acabado "GRUPO PUMA", à base de ligantes hidráulicos, resinas sintéticas e aditivos, como camada decorativa, para aplicar com palustra. (material) | 3.7 | 4.84 | 17.908 |
| mt28mcg050a | kg | Pigmento Paviland ARQ Color "GRUPO PUMA", cor Blanco Puro, para a coloração em massa de cor Blanco Puro de microcimento. (material) | 0.5 | 19 | 9.500 |
| mt08aaa010a | m³ | Água. (material) | 0.004 | 1.5 | 0.006 |
| mt28mcg060a | l | Primário, Paviland ARQ Resina "GRUPO PUMA", para aplicar com trincha, especialmente indicado para a posterior aplicação de Paviland ARQ Barniz "GRUPO PUMA". (material) | 0.075 | 25.54 | 1.916 |
| mt28mcg070a | l | Vedante de poliuretano alifático de dois componentes Paviland ARQ Barniz "GRUPO PUMA", sem dissolventes, acabamento brilhante, para aplicar com trincha. (material) | 0.085 | 25.24 | 2.145 |
| mo020 | h | Oficial de 1ª construção. (mão de obra) | 0.7 | 22.68 | 15.876 |
| mo113 | h | Operário não qualificado construção. (mão de obra) | 1.25 | 21.45 | 26.813 |
| % | % | Custos directos complementares | 2 % | 85.137 | 1.703 |
|  |  | Custos directos |  |  | 86.840 |

Resíduos:
- colocação: mt28mcg030a; factor de resíduo 0.055
- colocação: mt28mcg020a; factor de resíduo 0.06156

## Recursos

**mt28mcg030a** m² Malha de fibra de vidro anti-álcalis Paviland ARQ Malla "GRUPO PUMA"
Dados técnicos: Custo energético 6.867 MJ; Emissão de CO2 0.338 kg; Código LER 17 02 03; Massa do elemento 0.065 kg; Volume 0.000108 m3
Resíduos:
- embalagem: re170203 Plástico. (componente de resíduo); rendimento 0.024 kg; Código LER 17 02 03; Massa do elemento 1 kg; Volume 0.001667 m3

**mt28mcg020a** kg Argamassa polimérica bicomponente Paviland ARQ Base "GRUPO PUMA"
Dados técnicos: Custo energético 2.251 MJ; Emissão de CO2 0.184 kg; Código LER 17 09 04; Massa do elemento 1 kg; Volume 0.000667 m3
Resíduos:
- embalagem: re170203 Plástico; rendimento 0.003 kg

**mt08aaa010a** m³ Água
Dados técnicos: Custo energético 60.000 MJ; Emissão de CO2 30.000 kg
