# Ponte de aderência entre argamassa de reparação e betão existente, e protector de armaduras de aço, à base de cimento

- Propriedade do ficheiro: CYPE INGENIEROS, S.A.
- Formato: FIEBDC-3/2002
- Moeda: EUR
- Custos indirectos: 3.00 %
- IVA: 23.00 %

## E Estruturas

### EH Betão armado

#### EHO Protecções

**EHO010** m² Ponte de aderência entre argamassa de reparação e betão existente, e protector de armaduras de aço, à base de cimento.
Aplicação manual de primário, Implarest C "GRUPO PUMA", à base de cimento, inertes seleccionados, polímeros e aditivos, para a protecção e passivação de armaduras de aço, e como ponte de aderência entre argamassas de reparação e betão existente, garantindo a aderência entre ambos, (rendimento: 1 kg/m²).
Critérios considerados na determinação do preço da unidade de obra: O preço não inclui a argamassa de reparação.
Inclui: Humedecimento da superfície suporte. Preparação da mistura. Aplicação do produto. Cura.
Critério de medição de projecto: Superfície medida segundo documentação gráfica de Projecto.
Critério de medição de obra: Medir-se-á a superfície realmente executada segundo especificações de Projecto.

| Código | Un | Descrição | Rendimento | Preço | Importância |
|---|---|---|---|---|---|
| mt09rep030c | kg | Primário, Implarest C "GRUPO PUMA", à base de cimento, inertes seleccionados, polímeros e aditivos, para a protecção e passivação de armaduras de aço, e como ponte de aderência entre argamassas de reparação e betão existente, segundo NP EN 1504-7. (material) | 1.000 | 4.91 | 4.91 |
| mo112 | h | Operário especializado construção. (mão de obra) | 0.123 | 21.98 | 2.70 |
| % | % | Custos directos complementares | 2 % | 7.61 | 0.15 |
|  |  | Custos directos |  |  | 7.76 |
