# Reparação não estrutural de betão, com argamassa de presa rápida à base de cimento

- Propriedade do ficheiro: CYPE INGENIEROS, S.A.
- Formato: FIEBDC-3/2002
- Moeda: EUR
- Custos indirectos: 3.00 %
- IVA: 23.00 %

## E Estruturas

### EH Betão armado

#### EHY Reparações

**EHY031** m² Reparação não estrutural de betão, com argamassa de presa rápida à base de cimento.
Aplicação manual de argamassa de presa rápida (6 minutos), Morcem Rápido "GRUPO PUMA", com uma resistência à compressão aos 28 dias maior ou igual a 10 N/mm², classe R1, tipo CC, segundo NP EN 1504-3, Euroclasse A1 de reacção ao fogo, segundo NP EN 13501-1, à base de cimentos de alta resistência, inertes siliciosos seleccionados e aditivos específicos, em camada de 7 mm de espessura média, com acabamento superficial afagado com esponja ou talocha, para reparação não estrutural de edifícios e estruturas de betão (vazios ou espaços ocos, ninhos de gravilhas, etc.).
Inclui: Humedecimento da superfície suporte. Preparação da mistura. Aplicação do produto. Perfilamento de arestas. Cura.
Critério de medição de projecto: Superfície medida segundo documentação gráfica de Projecto.
Critério de medição de obra: Medir-se-á a superfície realmente executada segundo especificações de Projecto.

| Código | Un | Descrição | Rendimento | Preço | Importância |
|---|---|---|---|---|---|
| mt09rep040d | kg | Argamassa de presa rápida (6 minutos), Morcem Rápido "GRUPO PUMA", com uma resistência à compressão aos 28 dias maior ou igual a 10 N/mm², classe R1, tipo CC, segundo NP EN 1504-3, Euroclasse A1 de reacção ao fogo, segundo NP EN 13501-1, à base de cimentos de alta resistência, inertes siliciosos seleccionados e aditivos específicos, para reparação não estrutural do betão. (material) | 11.900 | 0.53 | 6.31 |
| mo020 | h | Oficial de 1ª construção. (mão de obra) | 0.496 | 22.68 | 11.25 |
| mo113 | h | Operário não qualificado construção. (mão de obra) | 0.496 | 21.45 | 10.64 |
| % | % | Custos directos complementares | 2 % | 28.20 | 0.56 |
|  |  | Custos directos |  |  | 28.76 |
