# Vedação de junta de dilatação com massa elástica

- Propriedade do ficheiro: CYPE INGENIEROS, S.A.
- Formato: FIEBDC-3/2002
- Moeda: EUR
- Custos indirectos: 3.00 %
- IVA: 23.00 %

## N Isolamentos e impermeabilizações

### NI Impermeabilizações

#### NIJ Juntas

**NIJ020** m Vedação de junta de dilatação com massa elástica.
Vedação de junta de dilatação de 15 mm de largura, em paramento vertical exterior, com pasta monocomponente à base de poliuretano, Pumalastic-Pu "GRUPO PUMA", sobre fundo de juntas para vedação em cordões de polietileno expandido, de 20 mm de diâmetro; acabamento através de alisamento do material com espátula.
Inclui: Limpeza do suporte. Protecção da superfície contígua à junta. Enchimento do fundo da junta. Aplicação da massa.
Critério de medição de projecto: Comprimento medido segundo documentação gráfica de Projecto.
Critério de medição de obra: Medir-se-á o comprimento realmente executado segundo especificações de Projecto.

| Código | Un | Descrição | Rendimento | Preço | Importância |
|---|---|---|---|---|---|
| mt15sja030bb | m | Fundo de juntas para vedação em cordões de polietileno expandido, de 20 mm de diâmetro, para limitar a profundidade da junta de dilatação. (material) | 1.000 | 0.24 | 0.24 |
| mt15igp100a | Ud | Cartucho de pasta monocomponente à base de poliuretano, Pumalastic-Pu "GRUPO PUMA", de 300 cm³, com dureza Shore A aproximada de 25, segundo EN ISO 868 e alongamento na rotura >= 250%, segundo EN ISO 8339. (material) | 0.520 | 5.81 | 3.02 |
| mo112 | h | Operário especializado construção. (mão de obra) | 0.218 | 21.98 | 4.79 |
| % | % | Custos directos complementares | 2 % | 8.05 | 0.16 |
|  |  | Custos directos |  |  | 8.21 |
