# Vedação de junta de dilatação com banda elástica impermeável

- Propriedade do ficheiro: CYPE INGENIEROS, S.A.
- Formato: FIEBDC-3/2002
- Moeda: EUR
- Custos indirectos: 3.00 %
- IVA: 23.00 %

## N Isolamentos e impermeabilizações

### NI Impermeabilizações

#### NIJ Juntas

**NIJ050** m Vedação de junta de dilatação com banda elástica impermeável.
Vedação de junta de dilatação com banda flexível e impermeável de PVC-P, Banda Elástica PVC "GRUPO PUMA", de 150 mm de largura e 1,2 mm de espessura, colocada com sobreposições, fixada ao suporte através de Adhesivo Carbotec Lámina "GRUPO PUMA", de dois componentes, (rendimento: 1,2 kg/m), aplicado em duas camadas, a primeira camada antes da colocação da banda e a segunda camada depois da colocação da banda, deixando livre a zona da banda exposta ao movimento.
Inclui: Preparação da superfície suporte. Aplicação da primeira camada de cola. Colocação da banda. Aplicação da segunda camada de cola.
Critério de medição de projecto: Comprimento medido segundo documentação gráfica de Projecto.
Critério de medição de obra: Medir-se-á o comprimento realmente executado segundo especificações de Projecto.

| Código | Un | Descrição | Rendimento | Preço | Importância |
|---|---|---|---|---|---|
| mt09rep035a | kg | Adhesivo Carbotec Lámina "GRUPO PUMA", de dois componentes, à base de resina epóxi sem dissolventes, cor cinzento, para aplicar com espátula sobre elemento estrutural a reforçar através de laminados de fibra de carbono, segundo NP EN 1504-4. (material) | 1.200 | 14.96 | 17.95 |
| mt09rep065a | m | Banda flexível e impermeável de PVC-P, Banda Elástica PVC "GRUPO PUMA", de 150 mm de largura e 1,2 mm de espessura, para vedação de juntas de movimento. (material) | 1.100 | 6.90 | 7.59 |
| op00pis010 |  | Pistola de ar quente para soldadura de materiais termoplásticos. | 1.000 | 0.00 | 0.00 |
| mo032 | h | Oficial de 1ª aplicador de produtos impermeabilizantes. (mão de obra) | 0.218 | 22.68 | 4.94 |
| mo070 | h | Ajudante de aplicador de produtos impermeabilizantes. (mão de obra) | 0.218 | 22.13 | 4.82 |
| % | % | Custos directos complementares | 2 % | 35.30 | 0.71 |
|  |  | Custos directos |  |  | 36.01 |
