# Encontro de cobertura plana acessível, não ventilada com sumidouro. Impermeabilização com lâminas asfálticas

- Propriedade do ficheiro: CYPE INGENIEROS, S.A.
- Formato: FIEBDC-3/2002
- Moeda: EUR
- Custos indirectos: 3.00 %
- IVA: 23.00 %

## Q Coberturas

### QA Planas acessíveis, não ventiladas

#### QAF Pontos singulares

**QAF030** Ud Encontro de cobertura plana acessível, não ventilada com sumidouro. Impermeabilização com lâminas asfálticas.
Encontro de cobertura plana acessível, não ventilada, com pavimento fixo, tipo convencional com sumidouro de saída vertical, realizando um rebaixo no suporte à volta do sumidouro, no qual será assente a impermeabilização formada por: peça de reforço de membrana de betume modificado com plastómero APP, LBM(APP)-40-FP, Imperpuma Plus PY-4 "GRUPO PUMA", massa nominal 4 kg/m², com armadura de feltro de poliéster de 135 g/m², acabada com filme plástico termofusível em ambas as faces, totalmente aderida ao suporte com maçarico, prévia aplicação de primário com emulsão asfáltica de base aquosa, Lista Al Uso "GRUPO PUMA", e colocação de sumidouro de borracha EPDM, de saída vertical, de 80 mm de diâmetro, com grelha plana de borracha EPDM, integralmente aderido à peça de reforço anterior com maçarico.
Inclui: Execução de rebaixe do suporte à volta do sumidouro. Limpeza e preparação da superfície. Aplicação da emulsão asfáltica. Colocação da peça de reforço. Colocação do sumidouro.
Critério de medição de projecto: Número de unidades previstas, segundo documentação gráfica de Projecto.
Critério de medição de obra: Medir-se-á o número de unidades realmente executadas segundo especificações de Projecto.

| Código | Un | Descrição | Rendimento | Preço | Importância |
|---|---|---|---|---|---|
| mt14pap100a | kg | Emulsão asfáltica de base aquosa, Lista Al Uso "GRUPO PUMA". (material) | 0.300 | 2.91 | 0.87 |
| mt14pap040b | m² | Membrana de betume modificado com plastómero APP, LBM(APP)-40-FP, Imperpuma Plus PY-4 "GRUPO PUMA", massa nominal 4 kg/m², com armadura de feltro de poliéster de 135 g/m², de superfície não protegida acabada com filme plástico termofusível em ambas as faces. Segundo EN 13707. (material) | 1.050 | 8.77 | 9.21 |
| mt15acc050ne | Ud | Sumidouro de borracha EPDM, de saída vertical, de 80 mm de diâmetro, com grelha plana de borracha EPDM. (material) | 1.000 | 6.94 | 6.94 |
| op00sop010 |  | Maçarico para soldadura de lâminas asfálticas. | 1.000 | 0.00 | 0.00 |
| mo029 | h | Oficial de 1ª aplicador de lâminas impermeabilizantes. (mão de obra) | 0.350 | 22.68 | 7.94 |
| mo067 | h | Ajudante de aplicador de lâminas impermeabilizantes. (mão de obra) | 0.350 | 22.13 | 7.75 |
| mo008 | h | Oficial de 1ª canalizador. (mão de obra) | 0.328 | 23.31 | 7.65 |
| % | % | Custos directos complementares | 2 % | 40.36 | 0.81 |
|  |  | Custos directos |  |  | 41.17 |
