# Substituição de rodapé cerâmico em encontro com paramento vertical de cobertura plana

- Propriedade do ficheiro: CYPE INGENIEROS, S.A.
- Formato: FIEBDC-3/2002
- Moeda: EUR
- Custos indirectos: 3.00 %
- IVA: 23.00 %

## Q Coberturas

### QA Planas acessíveis, não ventiladas

#### QAW Substituições

**QAW040** m Substituição de rodapé cerâmico em encontro com paramento vertical de cobertura plana.
Reparação de rodapé cerâmico deteriorado em encontro com paramento vertical de cobertura plana acessível, eliminando as peças danificadas e substituindo-as por rodapé de grés rústico, de 7 cm, 3 €/m, colocado com cimento cola melhorado, C2 FT, segundo NP EN 12004, com presa rápida e deslizamento reduzido Pegoland Fast Super "GRUPO PUMA" e enchimento das juntas com argamassa de juntas de resinas reactivas Morcemcolor Epoxi "GRUPO PUMA" tipo RG, cor Blanco, para juntas de 1 a 15 mm. Incluindo preparação da zona de trabalho e protecção dos elementos da envolvente que se devam manter, limpeza, armazenamento, remoção e carga de entulho para camião ou contentor.
Inclui: Remoção do rodapé danificado. Limpeza e preparação da superfície. Colocação do novo rodapé. Enchimento de juntas do rodapé substituído.
Critério de medição de projecto: Comprimento medido em projecção horizontal, segundo documentação gráfica de Projecto.
Critério de medição de obra: Medir-se-á, em projecção horizontal, o comprimento realmente executado segundo especificações de Projecto.

| Código | Un | Descrição | Rendimento | Preço | Importância |
|---|---|---|---|---|---|
| mt18rcr010a300 | m | Rodapé cerâmico de grés rústico, de 7 cm de largura, 3,00€/m. (material) | 1.000 | 3.00 | 3.00 |
| mt09mcp010Aa | kg | Cimento cola melhorado, C2 FT, segundo NP EN 12004, com presa rápida e deslizamento reduzido, Pegoland Fast Super, "GRUPO PUMA", cor cinzento, para a colocação em camada fina do todo o tipo de peças cerâmicas em pavimentos interiores e exteriores, à base de cimento de alta resistência, inertes seleccionados, aditivos e resinas sintéticas. (material) | 0.240 | 1.31 | 0.31 |
| mt09mcp020ka | kg | Argamassa de juntas de resinas reactivas Morcemcolor Epoxi "GRUPO PUMA", tipo RG, segundo EN 13888, cor Blanco, para juntas de 1 a 15 mm, de dois componentes à base de resina epóxi, cargas inertes, aditivos e catalizadores orgânicos, com resistência aos ácidos, com efeito bacteriostático, anti-caruncho e anti-verdete, especial para enchimento de juntas de todo tipo de peças cerâmicas e pedras naturais em zonas com agressividade química ou em contacto com alimentos. (material) | 0.010 | 16.38 | 0.16 |
| mo023 | h | Oficial de 1ª ladrilhador. (mão de obra) | 0.202 | 22.68 | 4.58 |
| % | % | Custos directos complementares | 2 % | 8.05 | 0.16 |
|  |  | Custos directos |  |  | 8.21 |
