# Hidrófugo transparente para fachadas

- Propriedade do ficheiro: CYPE INGENIEROS, S.A.
- Formato: FIEBDC-3/2002
- Moeda: EUR
- Custos indirectos: 3.00 %
- IVA: 23.00 %

## R Revestimentos

### RL Tratamentos superficiais de protecção

#### RLH Hidrófugos

**RLH010** m² Hidrófugo transparente para fachadas.
Aplicação de tratamento superficial de protecção hidrófuga para fachadas de pedra natural, através de impregnação hidrófuga incolor, Impermor "GRUPO PUMA", à base de uma mistura de dissolventes e derivados orgânicos de silano e siloxano, aplicada em demãos sucessivas até à saturação do elemento (rendimento: 0,55 l/m²). Inclusive limpeza da superfície suporte.
Inclui: Limpeza geral do paramento suporte. Aplicação do hidrofugante.
Critério de medição de projecto: Superfície medida segundo documentação gráfica de Projecto, com o mesmo critério que o suporte base.
Critério de medição de obra: Medir-se-á a superfície realmente executada segundo especificações de Projecto, com o mesmo critério que o suporte base.

| Código | Un | Descrição | Rendimento | Preço | Importância |
|---|---|---|---|---|---|
| mt27tsg020d | l | Impregnação hidrófuga incolor, Impermor "GRUPO PUMA", à base de uma mistura de dissolventes e derivados orgânicos de silano e siloxano, resistente aos raios UV e aos álcalis, repelente da água e da sujidade, para aplicação sobre superfícies de betão, argamassa, tijolo cerâmico ou pedra natural. (material) | 0.550 | 7.52 | 4.14 |
| mo038 | h | Oficial de 1ª pintor. (mão de obra) | 0.197 | 22.68 | 4.47 |
| % | % | Custos directos complementares | 2 % | 8.61 | 0.17 |
|  |  | Custos directos |  |  | 8.78 |
