# Impregnação hidrófuga, para a protecção do betão ou argamassa contra a humidade, a intempérie e as geadas

- Propriedade do ficheiro: CYPE Ingenieros S.A.
- Formato: FIEBDC-3/2016
- Programa: Gerador de preços para construção civil. CYPE Ingenieros, S.A.
- Data: 22/10/2024
- Moeda: EUR
- Custos indirectos: 3 %
- IVA: 23 %

## E Estruturas

### EH Betão armado

#### EHO Protecções

**EHO210** m² Impregnação hidrófuga, para a protecção do betão ou argamassa contra a humidade, a intempérie e as geadas.
Aplicação manual de uma demão de impregnação hidrófuga incolor, Impermor "GRUPO PUMA", (rendimento: 0,2 l/m²), para a protecção do betão ou argamassa contra a humidade, a intempérie e as geadas.
Inclui: Limpeza da superfície suporte. Aplicação do produto.
Critério de medição de projecto: Superfície medida segundo documentação gráfica de Projecto.
Critério de medição de obra: Medir-se-á a superfície realmente executada segundo especificações de Projecto.

| Código | Un | Descrição | Rendimento | Preço | Importância |
|---|---|---|---|---|---|
| mt27tsg020d | l | Impregnação hidrófuga incolor, Impermor "GRUPO PUMA", à base de uma mistura de dissolventes e derivados orgânicos de silano e siloxano, resistente aos raios UV e aos álcalis, repelente da água e da sujidade, para aplicação sobre superfícies de betão, argamassa, tijolo cerâmico ou pedra natural. (material) | 0.2 | 7.52 | 1.504 |
| mo038 | h | Oficial de 1ª pintor. (mão de obra) | 0.37 | 22.68 | 8.392 |
| % | % | Custos directos complementares | 2 % | 9.896 | 0.198 |
|  |  | Custos directos |  |  | 10.094 |

Resíduos:
- colocação: mt27tsg020d; factor de resíduo 0.0494312

## Recursos

**mt27tsg020d** l Impregnação hidrófuga incolor
Dados técnicos: Custo energético 120.207 MJ; Emissão de CO2 4.956 kg; Código LER 17 09 04; Massa do elemento 0.8 kg; Volume 0.000533 m3
Resíduos:
- embalagem: re150104 Embalagens de metal. (componente de resíduo); rendimento 0.05 kg; Código LER 15 01 04; Massa do elemento 1 kg; Volume 0.001667 m3
