# Enchimento e nivelação com argamassa do tipo Grout

- Propriedade do ficheiro: CYPE Ingenieros S.A.
- Formato: FIEBDC-3/2016
- Programa: Gerador de preços para construção civil. CYPE Ingenieros, S.A.
- Data: 22/10/2024
- Moeda: EUR
- Custos indirectos: 3 %
- IVA: 23 %

## E Estruturas

### EH Betão armado

#### EHY Reparações

**EHY080** m² Enchimento e nivelação com argamassa do tipo Grout.
Enchimento e nivelação de 20 mm de espessura com argamassa autonivelante de retracção compensada e altas prestações mecânicas, Morcem Grout 500 "GRUPO PUMA", sobre a superfície de um elemento estrutural de betão endurecido.
Inclui: Marcação. Limpeza da superfície suporte. Preparação da mistura. Descarga da camada de argamassa. Cura da argamassa. Limpeza dos restos gerados.
Critério de medição de projecto: Superfície medida segundo documentação gráfica de Projecto.
Critério de medição de obra: Medir-se-á a superfície realmente executada segundo especificações de Projecto.

| Código | Un | Descrição | Rendimento | Preço | Importância |
|---|---|---|---|---|---|
| mt09rep050a | kg | Argamassa autonivelante de retracção compensada e altas prestações mecânicas, Morcem Grout 500 "GRUPO PUMA", para ancoragens e enchimentos de 5 a 500 mm de espessura, segundo NP EN 1504-6. (material) | 44 | 0.63 | 27.720 |
| mt08aaa010a | m³ | Água. (material) | 0.01 | 1.5 | 0.015 |
| mo020 | h | Oficial de 1ª construção. (mão de obra) | 0.32 | 22.68 | 7.258 |
| mo113 | h | Operário não qualificado construção. (mão de obra) | 0.32 | 21.45 | 6.864 |
| % | % | Custos directos complementares | 2 % | 41.857 | 0.837 |
|  |  | Custos directos |  |  | 42.694 |

Resíduos:
- colocação: mt09rep050a; factor de resíduo 0.0072

## Recursos

**mt09rep050a** kg Argamassa autonivelante de retracção compensada e altas prestações mecânicas
Dados técnicos: Custo energético 0.890 MJ; Emissão de CO2 0.080 kg; Código LER 17 01 01; Massa do elemento 1 kg; Volume 0.000667 m3

**mt08aaa010a** m³ Água
Dados técnicos: Custo energético 60.000 MJ; Emissão de CO2 30.000 kg
