# Vedação de junta de dilatação com massa elástica

- Propriedade do ficheiro: CYPE Ingenieros S.A.
- Formato: FIEBDC-3/2016
- Programa: Gerador de preços para construção civil. CYPE Ingenieros, S.A.
- Data: 22/10/2024
- Moeda: EUR
- Custos indirectos: 3 %
- IVA: 23 %

## N Isolamentos e impermeabilizações

### NI Impermeabilizações

#### NIJ Juntas

**NIJ020** m Vedação de junta de dilatação com massa elástica.
Vedação de junta de dilatação de 15 mm de largura, em paramento vertical exterior, com pasta monocomponente à base de poliuretano, Pumalastic-Pu "GRUPO PUMA", sobre fundo de juntas para vedação em cordões de polietileno expandido, de 20 mm de diâmetro; acabamento através de alisamento do material com espátula.
Inclui: Limpeza do suporte. Protecção da superfície contígua à junta. Enchimento do fundo da junta. Aplicação da massa.
Critério de medição de projecto: Comprimento medido segundo documentação gráfica de Projecto.
Critério de medição de obra: Medir-se-á o comprimento realmente executado segundo especificações de Projecto.

| Código | Un | Descrição | Rendimento | Preço | Importância |
|---|---|---|---|---|---|
| mt15sja030bb | m | Fundo de juntas para vedação em cordões de polietileno expandido, de 20 mm de diâmetro, para limitar a profundidade da junta de dilatação. (material) | 1 | 0.24 | 0.240 |
| mt15igp100a | Ud | Cartucho de pasta monocomponente à base de poliuretano, Pumalastic-Pu "GRUPO PUMA", de 300 cm³, com dureza Shore A aproximada de 25, segundo EN ISO 868 e alongamento na rotura >= 250%, segundo EN ISO 8339. (material) | 0.52 | 5.81 | 3.021 |
| mo112 | h | Operário especializado construção. (mão de obra) | 0.218 | 21.98 | 4.792 |
| % | % | Custos directos complementares | 2 % | 8.053 | 0.161 |
|  |  | Custos directos |  |  | 8.214 |

Resíduos:
- colocação: mt15sja030bb; factor de resíduo 0.044
- colocação: mt15igp100a; factor de resíduo 0.06

## Recursos

**mt15sja030bb** m Fundo de juntas para vedação em cordões de polietileno expandido
Dados técnicos: Custo energético 8.448 MJ; Emissão de CO2 0.033 kg; Código LER 17 02 03; Massa do elemento 0.022 kg; Volume 0.000037 m3
Resíduos:
- embalagem: re170201 Madeira. (componente de resíduo); rendimento 0.04 kg; Código LER 17 02 01; Massa do elemento 1 kg; Volume 0.000909 m3

**mt15igp100a** Ud Cartucho de pasta monocomponente à base de poliuretano
Dados técnicos: Custo energético 63.323 MJ; Emissão de CO2 3.085 kg; Código LER 17 09 04; Massa do elemento 0.372 kg; Volume 0.000248 m3
Resíduos:
- embalagem: re170203 Plástico. (componente de resíduo); rendimento 0.1 kg; Código LER 17 02 03; Massa do elemento 1 kg; Volume 0.001667 m3
