# Impermeabilização de coberturas inclinadas, com lâminas asfálticas

- Propriedade do ficheiro: CYPE Ingenieros S.A.
- Formato: FIEBDC-3/2016
- Programa: Gerador de preços para construção civil. CYPE Ingenieros, S.A.
- Data: 22/10/2024
- Moeda: EUR
- Custos indirectos: 3 %
- IVA: 23 %

## N Isolamentos e impermeabilizações

### NI Impermeabilizações

#### NIN Coberturas inclinadas

**NIN010** m² Impermeabilização de coberturas inclinadas, com lâminas asfálticas.
Impermeabilização de coberturas inclinadas, com uma pendente média de 5%, com membrana de betume modificado com plastómero APP, LBM(APP)-40-FP, Imperpuma Plus PY-4 "GRUPO PUMA", massa nominal 4 kg/m², com armadura de feltro de poliéster de 135 g/m², acabada com filme plástico termofusível em ambas as faces, tipo monocamada, totalmente aderida ao suporte com maçarico prévia aplicação de primário com emulsão asfáltica de base aquosa, Lista Al Uso "GRUPO PUMA".
Inclui: Aplicação da camada de primário. Colocação da lâmina asfáltica. Resolução dos pontos singulares.
Critério de medição de projecto: Superfície da vertente medida em verdadeira magnitude, segundo documentação gráfica de Projecto.
Critério de medição de obra: Medir-se-á, em verdadeira magnitude, a superfície realmente executada segundo especificações de Projecto.

| Código | Un | Descrição | Rendimento | Preço | Importância |
|---|---|---|---|---|---|
| mt14pap100a | kg | Emulsão asfáltica de base aquosa, Lista Al Uso "GRUPO PUMA". (material) | 0.3 | 2.91 | 0.873 |
| mt14pap040b | m² | Membrana de betume modificado com plastómero APP, LBM(APP)-40-FP, Imperpuma Plus PY-4 "GRUPO PUMA", massa nominal 4 kg/m², com armadura de feltro de poliéster de 135 g/m², de superfície não protegida acabada com filme plástico termofusível em ambas as faces. Segundo EN 13707. (material) | 1.1 | 8.77 | 9.647 |
| mo029 | h | Oficial de 1ª aplicador de lâminas impermeabilizantes. (mão de obra) | 0.144 | 22.68 | 3.266 |
| mo067 | h | Ajudante de aplicador de lâminas impermeabilizantes. (mão de obra) | 0.144 | 22.13 | 3.187 |
| % | % | Custos directos complementares | 2 % | 16.973 | 0.339 |
|  |  | Custos directos |  |  | 17.312 |

Resíduos:
- colocação: mt14pap100a Emulsão asfáltica de base aquosa, Lista Al Uso "GRUPO PUMA"; factor de resíduo 0.007
- colocação: mt14pap040b; factor de resíduo 0.055862

## Recursos

**mt14pap100a** kg Emulsão asfáltica de base aquosa, Lista Al Uso "GRUPO PUMA"
Dados técnicos: Custo energético 31.940 MJ; Emissão de CO2 0.230 kg; Código LER 17 03 02; Massa do elemento 1 kg; Volume 0.001 m3

**mt14pap040b** m² Membrana de betume modificado com plastómero APP
Dados técnicos: Custo energético 233.987 MJ; Emissão de CO2 6.599 kg; Código LER 17 03 02; Massa do elemento 4 kg; Volume 0.004 m3
Resíduos:
- embalagem: re170203 Plástico. (componente de resíduo); rendimento 0.058 kg; Código LER 17 02 03; Massa do elemento 1 kg; Volume 0.001667 m3
