# Encontro de cobertura plana acessível, ventilada com paramento vertical. Impermeabilização com lâminas asfálticas

- Propriedade do ficheiro: CYPE Ingenieros S.A.
- Formato: FIEBDC-3/2016
- Programa: Gerador de preços para construção civil. CYPE Ingenieros, S.A.
- Data: 22/10/2024
- Moeda: EUR
- Custos indirectos: 3 %
- IVA: 23 %

## Q Coberturas

### QB Planas acessíveis, ventiladas

#### QBF Pontos singulares

**QBF020** m Encontro de cobertura plana acessível, ventilada com paramento vertical. Impermeabilização com lâminas asfálticas.
Encontro de cobertura plana acessível, ventilada, com pavimento fixo, tipo convencional com paramento vertical; através da realização de um afastamento perimetral de mais de 5 cm relativamente ao paramento vertical e mais de 20 cm de altura sobre a protecção da cobertura, enchimento com argamassa de cimento, confeccionada em obra, dosificação 1:8 colocada sobre a impermeabilização soldada por sua vez ao suporte e formada por: banda de reforço de 50 cm de largura, realizada a partir de membrana de betume modificado com plastómero APP, LBM(APP)-40-FP, Imperpuma Plus PY-4 "GRUPO PUMA", massa nominal 4 kg/m², com armadura de feltro de poliéster de 135 g/m², acabada com filme plástico termofusível em ambas as faces, totalmente aderida ao suporte com maçarico, prévia aplicação de primário com emulsão asfáltica de base aquosa, Lista Al Uso "GRUPO PUMA". Remate com banda de acabamento de 50 cm de desenvolvimento com membrana de betume modificado com plastómero APP, LBM(APP)-40-FP, Imperpuma Plus PY-4 "GRUPO PUMA", massa nominal 4 kg/m², com armadura de feltro de poliéster de 135 g/m², acabada com filme plástico termofusível em ambas as faces, acabamento com um revestimento de rodapés de grés rústico, de 7 cm, 3 €/m colocados com junta aberta (separação entre 3 e 15 mm), em camada fina com cimento cola melhorado, C2 FT, segundo NP EN 12004, com presa rápida e deslizamento reduzido Pegoland Fast Super "GRUPO PUMA" e enchimento de juntas com argamassa de juntas de resinas reactivas Morcemcolor Epoxi "GRUPO PUMA" tipo RG, cor Blanco, para juntas de 1 a 15 mm, formação de ventilação perimetral da caixa de ar com tijolo cerâmico furado, e colocação de remate inferior cerâmico de 11x24 cm, fixado ao paramento, como remate da ventilação perimetral da caixa de ar.
Inclui: Formação da ventilação perimetral da câmara e da reentrância perimetral. Limpeza e preparação da superfície. Aplicação da emulsão asfáltica. Colocação da banda de reforço. Colocação da banda de acabamento. Implantação das peças de rodapé. Corte das peças e formação de encaixes em esquinas e cantos. Colocação do rodapé. Enchimento das juntas com argamassa de juntas. Colocação do remate inferior sobre a ventilação perimetral da caixa de ar.
Critério de medição de projecto: Comprimento medido em projecção horizontal, segundo documentação gráfica de Projecto.
Critério de medição de obra: Medir-se-á, em projecção horizontal, o comprimento realmente executado segundo especificações de Projecto.

| Código | Un | Descrição | Rendimento | Preço | Importância |
|---|---|---|---|---|---|
| mt04lpt010c | Ud | Tijolo cerâmico furado duplo, para revestir, 30x20x9 cm, para utilização em alvenaria protegida (peça P), densidade 746 kg/m³, segundo NP EN 771-1. (material) | 7 | 0.29 | 2.030 |
| mt04lpt010e | Ud | Tijolo cerâmico furado triplo, para revestir, 30x20x15 cm, para utilização em alvenaria protegida (peça P), densidade 650 kg/m³, segundo NP EN 771-1. (material) | 4 | 0.39 | 1.560 |
| mt08aaa010a | m³ | Água. (material) | 0.012 | 1.5 | 0.018 |
| mt01arg005a | t | Areia de pedreira, para argamassa preparada em obra. (material) | 0.03 | 18 | 0.540 |
| mt08cem011a | kg | Cimento Portland CEM II/B-L 32,5 R, cor cinzento, em sacos, segundo NP EN 197-1. (material) | 3.868 | 0.1 | 0.387 |
| mt14pap100a | kg | Emulsão asfáltica de base aquosa, Lista Al Uso "GRUPO PUMA". (material) | 0.15 | 2.91 | 0.437 |
| mt14pap040b | m² | Membrana de betume modificado com plastómero APP, LBM(APP)-40-FP, Imperpuma Plus PY-4 "GRUPO PUMA", massa nominal 4 kg/m², com armadura de feltro de poliéster de 135 g/m², de superfície não protegida acabada com filme plástico termofusível em ambas as faces. Segundo EN 13707. (material) | 1.025 | 8.77 | 8.989 |
| mt18rcr010a300 | m | Rodapé cerâmico de grés rústico, de 7 cm de largura, 3,00€/m. (material) | 1.05 | 3 | 3.150 |
| mt09mcp010Aa | kg | Cimento cola melhorado, C2 FT, segundo NP EN 12004, com presa rápida e deslizamento reduzido, Pegoland Fast Super, "GRUPO PUMA", cor cinzento, para a colocação em camada fina do todo o tipo de peças cerâmicas em pavimentos interiores e exteriores, à base de cimento de alta resistência, inertes seleccionados, aditivos e resinas sintéticas. (material) | 0.24 | 1.31 | 0.314 |
| mt09mcp020ka | kg | Argamassa de juntas de resinas reactivas Morcemcolor Epoxi "GRUPO PUMA", tipo RG, segundo EN 13888, cor Blanco, para juntas de 1 a 15 mm, de dois componentes à base de resina epóxi, cargas inertes, aditivos e catalizadores orgânicos, com resistência aos ácidos, com efeito bacteriostático, anti-caruncho e anti-verdete, especial para enchimento de juntas de todo tipo de peças cerâmicas e pedras naturais em zonas com agressividade química ou em contacto com alimentos. (material) | 0.01 | 16.38 | 0.164 |
| mt20vce020a | m | Parapeito cerâmico de tijoleira tradicional, acabamento mate, cor vermelho, em peças de 11x24x1,2 cm, com pingadeira. (material) | 1 | 3.76 | 3.760 |
| mt08adt010 | kg | Aditivo hidrófugo para impermeabilização de argamassas ou betões. (material) | 0.09 | 1.2 | 0.108 |
| mt09mcr070a | kg | Argamassa de juntas cimentosa com resistência elevada à abrasão e absorção de água reduzida, CG2, para junta aberta entre 3 e 15 mm, segundo EN 13888. (material) | 0.164 | 0.99 | 0.162 |
| mq06hor010 | h | Betoneira eléctrica com uma capacidade de amassadura de 160 l. (equipamento) | 0.021 | 3.45 | 0.072 |
| mo029 | h | Oficial de 1ª aplicador de lâminas impermeabilizantes. (mão de obra) | 0.197 | 22.68 | 4.468 |
| mo067 | h | Ajudante de aplicador de lâminas impermeabilizantes. (mão de obra) | 0.197 | 22.13 | 4.360 |
| mo020 | h | Oficial de 1ª construção. (mão de obra) | 0.349 | 22.68 | 7.915 |
| mo113 | h | Operário não qualificado construção. (mão de obra) | 0.531 | 21.45 | 11.390 |
| mo023 | h | Oficial de 1ª ladrilhador. (mão de obra) | 0.202 | 22.68 | 4.581 |
| % | % | Custos directos complementares | 2 % | 54.405 | 1.088 |
|  |  | Custos directos |  |  | 55.493 |

Resíduos:
- colocação: mt04lpt010c; factor de resíduo 0.0516306
- colocação: mt04lpt010e; factor de resíduo 0.0335013
- colocação: mt01arg005a Areia de pedreira, para argamassa preparada em obra; factor de resíduo 0.00501329
- colocação: mt08cem011a Cimento Portland CEM II/B-L 32,5 R, cor cinzento, em sacos, segundo NP EN 197-1; factor de resíduo 0.01512
- colocação: mt14pap100a Emulsão asfáltica de base aquosa, Lista Al Uso "GRUPO PUMA"; factor de resíduo 0.007
- colocação: mt14pap040b; factor de resíduo 0.055862
- colocação: mt18rcr010a300 Rodapé cerâmico de grés rústico, de 7 cm de largura, 3,00€/m; factor de resíduo 0.0385
- colocação: mt09mcp010Aa; factor de resíduo 0.067269
- colocação: mt09mcp020ka; factor de resíduo 0.035
- colocação: mt20vce020a Parapeito cerâmico de tijoleira tradicional, acabamento mate, cor vermelho, em peças de 11x24x1,2 cm, com pingadeira; factor de resíduo 0.0385
- colocação: mt08adt010 Aditivo hidrófugo para impermeabilização de argamassas ou betões; factor de resíduo 0.055
- colocação: mt09mcr070a; factor de resíduo 0.07

## Recursos

**mt04lpt010c** Ud Tijolo cerâmico furado duplo
Dados técnicos: Custo energético 11.437 MJ; Emissão de CO2 0.829 kg; Código LER 17 01 02; Massa do elemento 3.5 kg; Volume 0.0028 m3
Resíduos:
- embalagem: re170201 Madeira. (componente de resíduo); rendimento 0.008 kg; Código LER 17 02 01; Massa do elemento 1 kg; Volume 0.000909 m3
- embalagem: re170203 Plástico. (componente de resíduo); rendimento 0.001 kg; Código LER 17 02 03; Massa do elemento 1 kg; Volume 0.001667 m3

**mt04lpt010e** Ud Tijolo cerâmico furado triplo
Dados técnicos: Custo energético 17.105 MJ; Emissão de CO2 1.228 kg; Código LER 17 01 02; Massa do elemento 5.2 kg; Volume 0.00416 m3
Resíduos:
- embalagem: re170201 Madeira; rendimento 0.013 kg
- embalagem: re170203 Plástico; rendimento 0.001 kg

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico; rendimento 0.002 kg

**mt14pap100a** kg Emulsão asfáltica de base aquosa, Lista Al Uso "GRUPO PUMA"
Dados técnicos: Custo energético 31.940 MJ; Emissão de CO2 0.230 kg; Código LER 17 03 02; Massa do elemento 1 kg; Volume 0.001 m3

**mt14pap040b** m² Membrana de betume modificado com plastómero APP
Dados técnicos: Custo energético 233.987 MJ; Emissão de CO2 6.599 kg; Código LER 17 03 02; Massa do elemento 4 kg; Volume 0.004 m3
Resíduos:
- embalagem: re170203 Plástico; rendimento 0.058 kg

**mt18rcr010a300** m Rodapé cerâmico de grés rústico, de 7 cm de largura, 3,00€/m
Dados técnicos: Custo energético 12.700 MJ; Emissão de CO2 0.620 kg; Código LER 17 01 03; Massa do elemento 1.05 kg; Volume 0.00084 m3
Resíduos:
- embalagem: re150101 Embalagens de papel e cartão; rendimento 0.034 kg
- embalagem: re170201 Madeira; rendimento 0.004 kg

**mt09mcp010Aa** kg Cimento cola melhorado
Dados técnicos: Custo energético 3.871 MJ; Emissão de CO2 0.344 kg; Código LER 17 09 04; Massa do elemento 1 kg; Volume 0.000667 m3
Resíduos:
- embalagem: re170203 Plástico; rendimento 0.003 kg

**mt09mcp020ka** kg Argamassa de juntas de resinas reactivas Morcemcolor Epoxi "GRUPO PUMA"
Dados técnicos: Custo energético 7.958 MJ; Emissão de CO2 0.580 kg; Código LER 17 09 04; Massa do elemento 1 kg; Volume 0.000667 m3
Resíduos:
- embalagem: re150101 Embalagens de papel e cartão; rendimento 0.021 kg
- embalagem: re170201 Madeira; rendimento 0.006 kg
- embalagem: re170203 Plástico; rendimento 0.009 kg

**mt20vce020a** m Parapeito cerâmico de tijoleira tradicional, acabamento mate, cor vermelho, em peças de 11x24x1,2 cm, com pingadeira
Dados técnicos: Custo energético 37.302 MJ; Emissão de CO2 2.353 kg; Código LER 17 01 03; Massa do elemento 4.4 kg; Volume 0.00352 m3
Resíduos:
- embalagem: re150101 Embalagens de papel e cartão; rendimento 0.034 kg
- embalagem: re170201 Madeira; rendimento 0.004 kg

**mt08adt010** kg Aditivo hidrófugo para impermeabilização de argamassas ou betões
Dados técnicos: Custo energético 71.130 MJ; Emissão de CO2 2.824 kg; Código LER 17 09 04; Massa do elemento 1 kg; Volume 0.000667 m3
Resíduos:
- embalagem: re170203 Plástico; rendimento 0.032 kg

**mt09mcr070a** kg Argamassa de juntas cimentosa com resistência elevada à abrasão e absorção de água reduzida
Dados técnicos: Custo energético 7.725 MJ; Emissão de CO2 0.576 kg; Código LER 17 09 04; Massa do elemento 1 kg; Volume 0.000667 m3
Resíduos:
- embalagem: re150101 Embalagens de papel e cartão; rendimento 0.02 kg
- embalagem: re170201 Madeira; rendimento 0.005 kg
- embalagem: re170203 Plástico; rendimento 0.008 kg
