# Reparação de revestimento de argamassa com defeitos superficiais, com argamassa acrílica

- Propriedade do ficheiro: CYPE Ingenieros S.A.
- Formato: FIEBDC-3/2016
- Programa: Gerador de preços para construção civil. CYPE Ingenieros, S.A.
- Data: 22/10/2024
- Moeda: EUR
- Custos indirectos: 3 %
- IVA: 23 %

## R Revestimentos

### RY Preparações, protecções, reparações e reforços de revestimentos

#### RYY Reparações

**RYY010** m² Reparação de revestimento de argamassa com defeitos superficiais, com argamassa acrílica.
Reparação de revestimento de argamassa com defeitos superficiais através da aplicação de camada de argamassa de reparação e nivelação superficial, Morcemrest C5 "GRUPO PUMA", com uma resistência à compressão aos 28 dias maior ou igual a 25 N/mm² e um módulo de elasticidade de 15000 N/mm², classe R3 segundo NP EN 1504-3, Euroclasse A1 de reacção ao fogo, segundo NP EN 13501-1, de 2 mm de espessura média, com um rendimento de 4 kg/m², para proceder posteriormente ao seu acabamento final (não incluído neste preço). Inclusive humedecimento prévio do suporte.
Inclui: Humidificação do suporte. Aplicação da camada de argamassa.
Critério de medição de projecto: Superfície medida segundo documentação gráfica de Projecto.
Critério de medição de obra: Medir-se-á a superfície realmente executada segundo especificações de Projecto.

| Código | Un | Descrição | Rendimento | Preço | Importância |
|---|---|---|---|---|---|
| mt28mrp040d | kg | Argamassa de reparação e nivelação superficial, Morcemrest C5 "GRUPO PUMA", com uma resistência à compressão aos 28 dias maior ou igual a 25 N/mm² e um módulo de elasticidade de 15000 N/mm², classe R3 segundo NP EN 1504-3, Euroclasse A1 de reacção ao fogo, segundo NP EN 13501-1, composta por cimentos especiais, resinas sintéticas e sílica de fumo, para reparação superficial e acabamento de estruturas de betão. (material) | 4 | 1.34 | 5.360 |
| mo039 | h | Oficial de 1ª rebocador. (mão de obra) | 0.11 | 22.68 | 2.495 |
| mo111 | h | Operário especializado rebocador. (mão de obra) | 0.11 | 22.36 | 2.460 |
| % | % | Custos directos complementares | 2 % | 10.315 | 0.206 |
|  |  | Custos directos |  |  | 10.521 |

Resíduos:
- colocação: mt28mrp040d; factor de resíduo 0.0063

## Recursos

**mt28mrp040d** kg Argamassa de reparação e nivelação superficial
Dados técnicos: Custo energético 2.394 MJ; Emissão de CO2 0.194 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
